# Desmontaje de mampara

- Propiedad del archivo: CYPE INGENIEROS, S.A.
- Formato: FIEBDC-3/2002
- Ámbito geográfico: Perú
- Divisa: PEN
- Costes indirectos: 3.00 %
- Gastos generales: 13.00 %
- Beneficio industrial: 6.00 %
- IVA: 18.00 %

## D Demoliciones

### DP Tabiques

#### DPM Mamparas

**DPM010** m² Desmontaje de mampara.
Desmontaje de mampara separadora ciega formada por paneles de madera, con medios manuales, sin deteriorar los elementos constructivos a los que se sujeta, y carga manual sobre camión o contenedor.
Incluye: Desmontaje del elemento. Retirada y acopio del material desmontado. Limpieza de los restos de obra. Carga manual del material desmontado y restos de obra sobre camión o contenedor.
Criterio de medición de proyecto: Superficie medida según documentación gráfica de Proyecto.
Criterio de medición de obra: Se medirá la superficie realmente desmontada según especificaciones de Proyecto.

| Código | Ud | Descripción | Rendimiento | Precio | Importe |
|---|---|---|---|---|---|
| mo011 | h | Operario de montaje. (mano de obra) | 0.197 | 32.35 | 6.37 |
| mo080 | h | Oficial de montaje. (mano de obra) | 0.197 | 21.86 | 4.31 |
| % | % | Herramientas | 2 % | 10.68 | 0.21 |
|  |  | Costes directos |  |  | 10.89 |
