# Dintel de plancha de acero

- Propiedad del archivo: CYPE INGENIEROS, S.A.
- Formato: FIEBDC-3/2002
- Ámbito geográfico: Perú
- Divisa: PEN
- Costes indirectos: 3.00 %
- Gastos generales: 13.00 %
- Beneficio industrial: 6.00 %
- IVA: 18.00 %

## F Fachadas y tabiques

### FC Dinteles, cargaderos y cajones de persiana

#### FCA De acero

**FCA040** m Dintel de plancha de acero.
Dintel metálico, con goterón, de plancha de acero S275JR de 2,5 mm de espesor, de 300 mm de anchura, con rigidizadores, acabado galvanizado y lacado con pintura de poliéster para exteriores. Incluso accesorios de fijación.
Incluye: Limpieza y preparación del plano de apoyo del sistema. Replanteo del nivel de apoyo de los elementos. Colocación y fijación provisional del dintel. Aplomado y nivelación. Ejecución de las uniones.
Criterio de medición de proyecto: Longitud medida según documentación gráfica de Proyecto, incluyendo las entregas en los apoyos.
Criterio de medición de obra: Se medirá la longitud realmente ejecutada según especificaciones de Proyecto, incluyendo las entregas en los apoyos.

| Código | Ud | Descripción | Rendimiento | Precio | Importe |
|---|---|---|---|---|---|
| mt20dah010v | m | Dintel metálico, con goterón, de plancha de acero S275JR de 2,5 mm de espesor, de 300 mm de anchura, con rigidizadores, acabado galvanizado y lacado con pintura de poliéster para exteriores. (material) | 1.000 | 143.18 | 143.18 |
| mt20dah005 | Ud | Kit de accesorios de fijación para dintel de plancha de acero, formado por tirantes de pletina, soportes y fijaciones mecánicas. (material) | 1.000 | 14.71 | 14.71 |
| op00ciz010 |  | Cizalla. | 1.000 | 0.00 | 0.00 |
| mo020 | h | Operario de construcción. (mano de obra) | 0.247 | 31.29 | 7.73 |
| mo113 | h | Peón de construcción. (mano de obra) | 0.493 | 20.92 | 10.31 |
| % | % | Herramientas | 2 % | 175.93 | 3.52 |
|  |  | Costes directos |  |  | 179.45 |
