# Fachada de una hoja, de albañilería de ladrillo cerámico para revestir

- Propiedad del archivo: CYPE INGENIEROS, S.A.
- Formato: FIEBDC-3/2002
- Ámbito geográfico: Perú
- Divisa: PEN
- Costes indirectos: 3.00 %
- Gastos generales: 13.00 %
- Beneficio industrial: 6.00 %
- IVA: 18.00 %

## F Fachadas y tabiques

### FF Albañilería no estructural

#### FFF Fachada de una hoja para revestir

**FFF010** m² Fachada de una hoja, de albañilería de ladrillo cerámico para revestir.
Fachada de una hoja, de 11 cm de espesor, de albañilería de ladrillo cerámico hueco triple, para revestir, 33x16x11 cm, con juntas horizontales y verticales de 10 mm de espesor, recibida con mortero de cemento confeccionado en obra, con 250 kg/m³ de cemento, color gris, dosificación 1:6, suministrado en sacos. Dintel de albañilería armada de ladrillos cortados para revestir; montaje y desmontaje de apeo. Revestimiento de los frentes de la losa con piezas cerámicas y de los frentes de columnas con ladrillos cortados, colocados con el mismo mortero utilizado en el recibido de la albañilería.
Incluye: Definición de los planos de fachada mediante plomos. Replanteo, planta a planta. Marcado en las columnas de los niveles de referencia general de planta y de nivel de pavimento. Preparación del mortero. Asiento de la primera hilada sobre capa de mortero. Colocación y aplomado de miras de referencia. Tendido de hilos entre miras. Colocación de plomos fijos en las aristas. Colocación de las piezas por hiladas a nivel. Revestimiento de los frentes de la losa. Realización de todos los trabajos necesarios para la resolución de los huecos. Encuentros de la albañilería con fachadas, columnas y tabiques. Encuentro de la albañilería con la losa superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt04lvc010i | Ud | Ladrillo cerámico hueco triple, para revestir, 33x16x11 cm, densidad 810 kg/m³. (material) | 18.000 | 2.12 | 38.16 |
| mt08aaa010a | m³ | Agua. (material) | 0.010 | 4.68 | 0.05 |
| mt01arg005a | t | Arena de cantera, para mortero preparado en obra. (material) | 0.016 | 62.49 | 1.00 |
| mt08cem000b | kg | Cemento gris en sacos. (material) | 3.162 | 0.47 | 1.49 |
| mt07aco060g | kg | Acero en varillas corrugadas, Grado 60 (fy=4200 kg/cm²), de varios diámetros, según NTP 339.186 y ASTM A 706. (material) | 0.400 | 3.23 | 1.29 |
| mt01arg000b | m³ | Arena cribada. (material) | 0.001 | 42.60 | 0.04 |
| mt01arg001be | m³ | Agregado grueso homogeneizado, de tamaño máximo 12,5 mm. (material) | 0.001 | 57.95 | 0.06 |
| mt18bdb010a800 | m² | Baldosín catalán, acabado mate o natural, S/. 8,00/m². (material) | 0.135 | 32.89 | 4.44 |
| mt50spa050m | m³ | Tablón de madera de pino, dimensiones 20x7,2 cm. (material) | 0.001 | 1370.80 | 1.37 |
| mt50spa081a | Ud | Puntal metálico telescópico, de hasta 3 m de altura. (material) | 0.003 | 60.09 | 0.18 |
| mt50spa101 | kg | Clavos de acero. (material) | 0.011 | 5.85 | 0.06 |
| mq06hor010 | h | Mezcladora de concreto eléctrica con una capacidad de amasado de 160 l. (maquinaria) | 0.007 | 10.45 | 0.07 |
| op00amo010 |  | Amoladora o radial. | 1.000 | 0.00 | 0.00 |
| mo021 | h | Operario albañil. (mano de obra) | 0.549 | 32.86 | 18.04 |
| mo114 | h | Peón albañil. (mano de obra) | 0.412 | 21.97 | 9.05 |
| % | % | Herramientas | 2 % | 75.30 | 1.51 |
|  |  | Costes directos |  |  | 76.81 |
