# Mampara de aluminio

- Propiedad del archivo: CYPE INGENIEROS, S.A.
- Formato: FIEBDC-3/2002
- Ámbito geográfico: Perú
- Divisa: PEN
- Costes indirectos: 3.00 %
- Gastos generales: 13.00 %
- Beneficio industrial: 6.00 %
- IVA: 18.00 %

## F Fachadas y tabiques

### FO Mamparas y tabiques móviles

#### FOL De aluminio

**FOL010** Ud Mampara de aluminio.
Mampara acristalada de 4x2,9 m, con luna incolora, perfiles de aluminio prelacado y remate superior acristalado. Incluso herrería, remates, sellado de juntas, soportes, encuentros con otros tipos de paramentos, colocación de canalizaciones para instalaciones y cajeados para materiales eléctricos. Totalmente terminada.
Incluye: Replanteo y marcado de los puntos de fijación. Aplomado, nivelación y fijación de los perfiles que forman el bastidor. Colocación y fijación del empanelado. Colocación de la canalización para instalaciones. Tratamiento de juntas. Remate del perímetro del elemento, por las dos caras.
Criterio de medición de proyecto: Número de unidades previstas, según documentación gráfica de Proyecto.
Criterio de medición de obra: Se medirá el número de unidades realmente ejecutadas según especificaciones de Proyecto.

| Código | Ud | Descripción | Rendimiento | Precio | Importe |
|---|---|---|---|---|---|
| mt26mal020a | m | Perfil en "U" de aluminio prelacado para mamparas. (material) | 9.700 | 26.64 | 258.41 |
| mt26mal030a | m | Contrazócalo de aluminio prelacado para mamparas. (material) | 3.900 | 34.09 | 132.95 |
| mt21vpi010d | m² | Luna incolora, de 8 mm de espesor. (material) | 11.000 | 112.32 | 1235.52 |
| mt26mac040 | m | Perfil de aluminio lacado para recibido del vidrio en mamparas. (material) | 26.000 | 19.99 | 519.74 |
| op00ato010 |  | Atornillador. | 1.000 | 0.00 | 0.00 |
| mo011 | h | Operario de montaje. (mano de obra) | 7.401 | 33.77 | 249.93 |
| mo080 | h | Oficial de montaje. (mano de obra) | 7.401 | 22.82 | 168.89 |
| % | % | Herramientas | 2 % | 2565.44 | 51.31 |
|  |  | Costes directos |  |  | 2616.75 |
