# Sistema ETICS de aislamiento térmico de origen vegetal por el exterior de fachadas

- Propiedad del archivo: CYPE INGENIEROS, S.A.
- Formato: FIEBDC-3/2002
- Ámbito geográfico: Perú
- Divisa: PEN
- Costes indirectos: 3.00 %
- Gastos generales: 13.00 %
- Beneficio industrial: 6.00 %
- IVA: 18.00 %

## F Fachadas y tabiques

### FV Fachadas ETICS con aislamiento térmico de origen vegetal

#### FVM Revestimiento continuo mineral o sintético

**FVM010** m² Sistema ETICS de aislamiento térmico de origen vegetal por el exterior de fachadas.
Aislamiento térmico por el exterior de fachadas, de muro estructural de panel contralaminado de madera (CLT), con sistema ETICS, compuesto por: panel aislante de capa única, de fibras de madera, de 60 mm de espesor y 1250x590 mm, fijado al soporte con fijaciones mecánicas con espiga especial para madera; capa de regularización de mortero seco de cemento reforzado con fibras, aplicación manual, armado con malla de fibra de vidrio antiálcalis, de 4x4 mm de luz de malla y de 155 g/m² de masa superficial; capa de acabado de mortero, acabado frotachado, color blanco, aplicación manual, sobre imprimación reguladora de la absorción y puente de adherencia y posterior tratamiento superficial mediante aplicación de una mano de pintura para exterior, a base de silicato potásico, color blanco, acabado mate. Incluso, perfiles de arranque de aluminio, tarugos de expansión de plástico con clavo metálico, para la fijación de los perfiles de arranque, perfiles para formación de goterones de PVC con malla, perfiles de esquina de PVC con malla, fragua elastómera monocomponente, para sellado de juntas entre paneles y cinta de sellado autoexpansiva y autoadhesiva, para sellado de juntas perimetrales.
Criterio de valoración económica: El precio incluye la ejecución de remates en los encuentros con paramentos y revestimientos u otros elementos recibidos en su superficie.
Incluye: Preparación de la superficie soporte. Colocación del perfil de arranque. Corte y preparación del aislamiento. Colocación del aislamiento sobre el paramento. Colocación del resto de perfiles. Resolución de los puntos singulares. Aplicación del mortero base y colocación de la malla de fibra de vidrio en la capa de regularización. Formación de juntas. Aplicación de la capa de acabado. Aplicación de la mano de revestimiento protector en la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mab060L | m | Perfil de arranque, de aluminio, de 60 mm de anchura y 3 mm de espesor, con goterón y accesorios de unión de PVC; para nivelación y soporte de los paneles aislantes de los sistemas de aislamiento térmico por el exterior sobre la línea de zócalo. (material) | 0.250 | 20.12 | 5.03 |
| mt28mab070d | Ud | Tarugo de expansión de plástico con clavo metálico, de 8 mm de diámetro y 65 mm de longitud, para la fijación de los perfiles de arranque. (material) | 0.800 | 1.05 | 0.84 |
| mt16bab070wa | m² | Panel aislante de capa única, de fibras de madera, de 60 mm de espesor y 1250x590 mm, de superficie lisa y mecanizado lateral recto, resistencia térmica 1,54 m²K/W, conductividad térmica 0,039 W/(mK), densidad 160 kg/m³, Euroclase E de reacción al fuego. (material) | 1.050 | 117.22 | 123.08 |
| mt16bab020b | Ud | Espiga especial para madera, de 6 mm de diámetro y 100 mm de longitud. (material) | 10.000 | 3.21 | 32.10 |
| mt15sbi170d | Ud | Cartucho de 290 cm³ de fragua elastómera monocomponente, a base de polímero MS, de elasticidad permanente y curado rápido y resistente a los rayos UV, para sellado de juntas entre paneles. (material) | 0.170 | 15.07 | 2.56 |
| mt28mab010g | kg | Mortero seco de cemento reforzado con fibras, compuesto por cemento blanco, cal hidratada, cargas minerales, cuarzo y aditivos, permeable al vapor de agua, para aplicar con plancha. (material) | 5.000 | 4.25 | 21.25 |
| mt28mab020d | m² | Malla de fibra de vidrio antiálcalis, de 4x4 mm de luz de malla, de 155 g/m² de masa superficial y de 1,1x50 m, para armar morteros. (material) | 1.100 | 5.51 | 6.06 |
| mt28mab090d | m | Perfil de PVC con malla de fibra de vidrio antiálcalis, para formación de goterones. (material) | 0.170 | 15.70 | 2.67 |
| mt28mab080d | m | Perfil de esquina, de PVC, con malla incorporada de fibra de vidrio de 10 y 15 cm de anchura a cada lado del perfil, para refuerzo de cantos. (material) | 0.700 | 12.21 | 8.55 |
| mt28mab030g | kg | Imprimación reguladora de la absorción y puente de adherencia, a base de copolímeros acrílicos, silicato potásico y pigmentos, resistente a la intemperie; para aplicar con brocha o rodillo. (material) | 0.350 | 12.89 | 4.51 |
| mt28mab050K | kg | Mortero, acabado frotachado, color blanco, compuesto por cemento blanco, cal hidratada, polvo de mármol, cuarzo y aditivos, con un tamaño máximo de partícula de 1,5 mm, permeable al vapor de agua y resistente a la intemperie, para aplicar con plancha. (material) | 2.000 | 5.24 | 10.48 |
| mt27psh010g | l | Pintura para exterior, a base de silicato potásico, color blanco, acabado mate, permeable al vapor de agua, fungicida y resistente a la intemperie; para aplicar con brocha, rodillo o pistola. (material) | 0.300 | 22.06 | 6.62 |
| mt15sbi160g | m | Cinta de sellado autoexpansiva y autoadhesiva, de 15 mm de anchura, impermeable al agua de lluvia, para un ancho de junta de 2 a 6 mm, para sellado de juntas perimetrales, suministrada en rollos de 18 m de longitud. (material) | 1.000 | 4.92 | 4.92 |
| mo054 | h | Operario en aislamiento. (mano de obra) | 0.123 | 32.15 | 3.95 |
| mo101 | h | Oficial en aislamientos. (mano de obra) | 0.123 | 21.72 | 2.67 |
| mo039 | h | Operario revocador. (mano de obra) | 0.740 | 31.29 | 23.15 |
| mo079 | h | Oficial revocador. (mano de obra) | 0.740 | 21.72 | 16.07 |
| % | % | Herramientas | 2 % | 274.51 | 5.49 |
|  |  | Costes directos |  |  | 280.00 |
