# Perfil autoadhesivo de transición entre pavimentos al mismo nivel, de acero inoxidable

- Propiedad del archivo: CYPE INGENIEROS, S.A.
- Formato: FIEBDC-3/2002
- Ámbito geográfico: Perú
- Divisa: PEN
- Costes indirectos: 3.00 %
- Gastos generales: 13.00 %
- Beneficio industrial: 6.00 %
- IVA: 18.00 %

## H Remates y ayudas

### HD Perfiles decorativos

#### HDS Perfiles para juntas entre pavimentos

**HDS010** m Perfil autoadhesivo de transición entre pavimentos al mismo nivel, de acero inoxidable.
Perfil autoadhesivo de transición entre pavimentos al mismo nivel, de acero inoxidable AISI 304, con superficie lisa, de 60 mm de anchura y 5 mm de altura.
Incluye: Preparación de la superficie soporte. Replanteo. Corte y preparación. Colocación y fijación.
Criterio de medición de proyecto: Longitud medida según documentación gráfica de Proyecto. No se ha incrementado el metrado por roturas y recortes, ya que en la descomposición se ha considerado un 5% más de piezas.
Criterio de medición de obra: Se medirá la longitud realmente ejecutada según especificaciones de Proyecto.

| Código | Ud | Descripción | Rendimiento | Precio | Importe |
|---|---|---|---|---|---|
| mt18jpc050oc | m | Perfil autoadhesivo de transición entre pavimentos al mismo nivel, de acero inoxidable AISI 304, con superficie lisa, de 60 mm de anchura y 5 mm de altura. (material) | 1.050 | 38.90 | 40.85 |
| mo023 | h | Operario colocador de pisos. (mano de obra) | 0.062 | 31.29 | 1.94 |
| % | % | Herramientas | 2 % | 42.79 | 0.86 |
|  |  | Costes directos |  |  | 43.65 |
