# Perfil para junta de partición, de acero inoxidable

- Propiedad del archivo: CYPE INGENIEROS, S.A.
- Formato: FIEBDC-3/2002
- Ámbito geográfico: Perú
- Divisa: PEN
- Costes indirectos: 3.00 %
- Gastos generales: 13.00 %
- Beneficio industrial: 6.00 %
- IVA: 18.00 %

## H Remates y ayudas

### HD Perfiles decorativos

#### HDS Perfiles para juntas entre pavimentos

**HDS050** m Perfil para junta de partición, de acero inoxidable.
Perfil en L para juntas de partición, de acero inoxidable AISI 304, de 15 mm de anchura, 15 mm de altura y 1 mm de espesor.
Incluye: Preparación de la superficie soporte. Replanteo. Corte y preparación. Nivelación. Colocación y fijación. Limpieza final.
Criterio de medición de proyecto: Longitud medida según documentación gráfica de Proyecto. No se ha incrementado el metrado por roturas y recortes, ya que en la descomposición se ha considerado un 5% más de piezas.
Criterio de medición de obra: Se medirá la longitud realmente ejecutada según especificaciones de Proyecto.

| Código | Ud | Descripción | Rendimiento | Precio | Importe |
|---|---|---|---|---|---|
| mt18jpc091hd | m | Perfil en L para juntas de partición, de acero inoxidable AISI 304, de 15 mm de anchura, 15 mm de altura y 1 mm de espesor. (material) | 1.050 | 19.24 | 20.20 |
| mo023 | h | Operario colocador de pisos. (mano de obra) | 0.062 | 31.29 | 1.94 |
| % | % | Herramientas | 2 % | 22.14 | 0.44 |
|  |  | Costes directos |  |  | 22.58 |
