# Recercado de hueco de fachada, prefabricado de concreto

- Propiedad del archivo: CYPE INGENIEROS, S.A.
- Formato: FIEBDC-3/2002
- Ámbito geográfico: Perú
- Divisa: PEN
- Costes indirectos: 3.00 %
- Gastos generales: 13.00 %
- Beneficio industrial: 6.00 %
- IVA: 18.00 %

## H Remates y ayudas

### HR Remates de fachada

#### HRF Prefabricados de concreto

**HRF050** m Recercado de hueco de fachada, prefabricado de concreto.
Recercado de hueco de fachada, prefabricado de concreto, de color gris, en piezas de 160x40 mm, con anclaje metálico de acero inoxidable en su cara inferior; recibido con mortero de cemento, confeccionado en obra, con aditivo hidrófugo, dosificación 1:4; y rejuntado entre piezas y de las uniones con los muros con mortero de juntas especial para prefabricados de concreto.
Incluye: Preparación de la superficie de apoyo. Replanteo de las piezas. Corte de las piezas. Colocación de reglas y plomadas sujetas al muro. Colocación, aplomado, nivelación y alineación de las piezas. Rejuntado y limpieza.
Criterio de medición de proyecto: Longitud medida por su mayor desarrollo lineal, según documentación gráfica de Proyecto.
Criterio de medición de obra: Se medirá, por su mayor desarrollo lineal, la longitud realmente ejecutada según especificaciones de Proyecto, incluyendo la longitud que pudiera perderse en ingletes.

| Código | Ud | Descripción | Rendimiento | Precio | Importe |
|---|---|---|---|---|---|
| mt08aaa010a | m³ | Agua. (material) | 0.006 | 4.66 | 0.03 |
| mt01arg005a | t | Arena de cantera, para mortero preparado en obra. (material) | 0.015 | 62.38 | 0.94 |
| mt08cem000b | kg | Cemento gris en sacos. (material) | 3.800 | 0.46 | 1.75 |
| mt08adt010 | kg | Aditivo hidrófugo para impermeabilización de morteros u concretos. (material) | 0.076 | 3.74 | 0.28 |
| mt20rhp010f | m | Recercado de hueco de fachada, prefabricado de concreto, de color gris, en piezas de 160x40 mm, con anclaje metálico de acero inoxidable en su cara inferior. (material) | 1.100 | 40.12 | 44.13 |
| mt09mcr235 | kg | Mortero de juntas para prefabricados de concreto y piedra artificial, compuesto de cemento, agregados, pigmentos y aditivos especiales. (material) | 0.174 | 7.47 | 1.30 |
| mq06hor010 | h | Mezcladora de concreto eléctrica con una capacidad de amasado de 160 l. (maquinaria) | 0.007 | 10.40 | 0.07 |
| op00amo010 |  | Amoladora o radial. | 1.000 | 0.00 | 0.00 |
| mo020 | h | Operario de construcción. (mano de obra) | 0.432 | 31.29 | 13.52 |
| mo113 | h | Peón de construcción. (mano de obra) | 0.530 | 20.92 | 11.09 |
| % | % | Herramientas | 2 % | 73.11 | 1.46 |
|  |  | Costes directos |  |  | 74.57 |
