# Depósito superficial

- Propiedad del archivo: CYPE INGENIEROS, S.A.
- Formato: FIEBDC-3/2002
- Ámbito geográfico: Perú
- Divisa: PEN
- Costes indirectos: 3.00 %
- Gastos generales: 13.00 %
- Beneficio industrial: 6.00 %
- IVA: 18.00 %

## I Instalaciones

### IC Calefacción, refrigeración, climatización y agua caliente sanitaria

#### ICD Combustible líquido

**ICD020** Ud Depósito superficial.
Tanque homologado de diesel superficial de plancha de acero, de doble pared, con una capacidad de 7500 litros, para consumos colectivos. Incluso medidor de nivel, interruptor de nivel, canalización hasta caldera con tubería de cobre de 18 mm de diámetro protegida con funda de tubo de PVC, acceso de carga, tubería de ventilación, tapa de registro, válvulas y accesorios de conexión, y elementos de protección según normativa. Totalmente montado, conexionado y probado.
Incluye: Colocación del tanque sobre los apoyos. Montaje de válvulas y accesorios. Colocación del acceso de carga y la tapa de registro. Colocación de la tubería de ventilación. Colocación y fijación de la canalización hasta la caldera. Conexión a la red de tierra.
Criterio de medición de proyecto: Número de unidades previstas, según documentación gráfica de Proyecto.
Criterio de medición de obra: Se medirá el número de unidades realmente ejecutadas según especificaciones de Proyecto.

| Código | Ud | Descripción | Rendimiento | Precio | Importe |
|---|---|---|---|---|---|
| mt38dep020l | Ud | Tanque de diesel de plancha de acero, de superficie, de doble pared, con una capacidad de 7500 litros, para consumos colectivos. Tratamiento exterior: granallado SA 2 1/2 y acabado mediante imprimación de epoxi-poliamida y poliuretano blanco. Incluso tapón de drenaje y elementos de protección según normativa. (material) | 1.000 | 18134.87 | 18134.87 |
| mt38dep022a | Ud | Indicador de nivel para tanque de combustibles líquidos. (material) | 1.000 | 900.40 | 900.40 |
| mt38dep023a | Ud | Interruptor de nivel para tanque de combustibles líquidos. (material) | 1.000 | 168.90 | 168.90 |
| mt38dep024c | Ud | Conjunto de acceso de carga, valvulería y accesorios de conexión para tanque de combustibles líquidos. (material) | 1.000 | 490.45 | 490.45 |
| mt43tco010ca | m | Tubo de cobre estirado en frío sin costura, diámetro D=16/18 mm y 1 mm de espesor. (material) | 13.150 | 8.84 | 116.25 |
| mt35aia090ad | m | Tubo rígido de PVC, enchufable, curvable en caliente, de color negro, de 32 mm de diámetro nominal, para canalización fija en superficie. Resistencia a la compresión 1250 N, resistencia al impacto 2 julios, temperatura de trabajo -5°C hasta 60°C, con grado de protección IP547, propiedades eléctricas: aislante, no propagador de la llama. Incluso abrazaderas, elementos de sujeción y accesorios (curvas, manguitos, tes, codos y curvas flexibles). (material) | 10.000 | 15.82 | 158.20 |
| mt38dep027a | Ud | Tapa de registro de 40x40 cm, para inspección de tanque superficial de combustibles líquidos. Incluso accesorios. (material) | 1.000 | 200.65 | 200.65 |
| mq07gte010c | h | Grúa autopropulsada de brazo telescópico con una capacidad de elevación de 30 t y 27 m de altura máxima de trabajo. (maquinaria) | 2.243 | 226.17 | 507.30 |
| mo004 | h | Operario calefactor. (mano de obra) | 7.819 | 32.15 | 251.38 |
| mo103 | h | Oficial calefactor. (mano de obra) | 7.819 | 21.68 | 169.52 |
| % | % | Herramientas | 2 % | 21097.92 | 421.96 |
|  |  | Costes directos |  |  | 21519.88 |
