# Tanque de combustible líquido, superficial, de polietileno de alta densidad (PEAD/HDPE)

- Propiedad del archivo: CYPE INGENIEROS, S.A.
- Formato: FIEBDC-3/2002
- Ámbito geográfico: Perú
- Divisa: PEN
- Costes indirectos: 3.00 %
- Gastos generales: 13.00 %
- Beneficio industrial: 6.00 %
- IVA: 18.00 %

## I Instalaciones

### IC Calefacción, refrigeración, climatización y agua caliente sanitaria

#### ICD Combustible líquido

**ICD120** Ud Tanque de combustible líquido, superficial, de polietileno de alta densidad (PEAD/HDPE).
Tanque homologado de diesel, superficial, colocado en el interior del edificio, de polietileno de alta densidad (PEAD/HDPE), de pared simple, con una capacidad de 1000 litros. Incluso, accesorios de conexión y elementos de protección según normativa. Totalmente montado, conexionado y probado.
Incluye: Colocación del depósito. Montaje de accesorios.
Criterio de medición de proyecto: Número de unidades previstas, según documentación gráfica de Proyecto.
Criterio de medición de obra: Se medirá el número de unidades realmente ejecutadas según especificaciones de Proyecto.

| Código | Ud | Descripción | Rendimiento | Precio | Importe |
|---|---|---|---|---|---|
| mt38dep099c | Ud | Tanque homologado de combustible líquido, de superficie, de polietileno de alta densidad (PEAD/HDPE), de simple pared, de 1300x720x1350 mm, con una capacidad de 1000 litros y cuatro bocas de entrada/salida. (material) | 1.000 | 1516.26 | 1516.26 |
| mt38dep114a | Ud | Accesorios de carga, aspiración y ventilación para tanque de combustible líquido de polietileno de alta densidad (PEAD/HDPE). (material) | 1.000 | 132.85 | 132.85 |
| mo004 | h | Operario calefactor. (mano de obra) | 0.740 | 32.15 | 23.79 |
| mo103 | h | Oficial calefactor. (mano de obra) | 0.740 | 21.68 | 16.04 |
| % | % | Herramientas | 2 % | 1688.94 | 33.78 |
|  |  | Costes directos |  |  | 1722.72 |
