# Tanque de combustible líquido, superficial, de polietileno de alta densidad (PEAD/HDPE)

- Propiedad del archivo: CYPE INGENIEROS, S.A.
- Formato: FIEBDC-3/2002
- Ámbito geográfico: Perú
- Divisa: PEN
- Costes indirectos: 3.00 %
- Gastos generales: 13.00 %
- Beneficio industrial: 6.00 %
- IVA: 18.00 %

## I Instalaciones

### IC Calefacción, refrigeración, climatización y agua caliente sanitaria

#### ICD Combustible líquido

**ICD120** Ud Tanque de combustible líquido, superficial, de polietileno de alta densidad (PEAD/HDPE).
Tanque homologado de diesel, superficial, colocado en el exterior del edificio, de polietileno de alta densidad (PEAD/HDPE), de doble pared, con una capacidad de 1500 litros. Incluso, indicador de nivel, accesorios de conexión y elementos de protección según normativa. Totalmente montado, conexionado y probado.
Incluye: Colocación del depósito. Montaje de accesorios.
Criterio de medición de proyecto: Número de unidades previstas, según documentación gráfica de Proyecto.
Criterio de medición de obra: Se medirá el número de unidades realmente ejecutadas según especificaciones de Proyecto.

| Código | Ud | Descripción | Rendimiento | Precio | Importe |
|---|---|---|---|---|---|
| mt38dep120c | Ud | Tanque de combustible líquido, de superficie, de polietileno de alta densidad (PEAD/HDPE) con refuerzos de acero, de doble pared, de 1770x770x1700 mm, con una capacidad de 1500 litros y cuatro bocas de entrada/salida. (material) | 1.000 | 4355.97 | 4355.97 |
| mt38dep112c | Ud | Indicador de nivel para tanque de combustible líquido de polietileno, de doble pared, con una capacidad de 1500 litros. (material) | 1.000 | 82.63 | 82.63 |
| mt38dep114a | Ud | Accesorios de carga, aspiración y ventilación para tanque de combustible líquido de polietileno de alta densidad (PEAD/HDPE). (material) | 1.000 | 132.85 | 132.85 |
| mo004 | h | Operario calefactor. (mano de obra) | 0.987 | 32.15 | 31.73 |
| mo103 | h | Oficial calefactor. (mano de obra) | 0.987 | 21.68 | 21.40 |
| % | % | Herramientas | 2 % | 4624.58 | 92.49 |
|  |  | Costes directos |  |  | 4717.07 |
