# Reductor de presión para diesel

- Propiedad del archivo: CYPE INGENIEROS, S.A.
- Formato: FIEBDC-3/2002
- Ámbito geográfico: Perú
- Divisa: PEN
- Costes indirectos: 3.00 %
- Gastos generales: 13.00 %
- Beneficio industrial: 6.00 %
- IVA: 18.00 %

## I Instalaciones

### IC Calefacción, refrigeración, climatización y agua caliente sanitaria

#### ICD Combustible líquido

**ICD180** Ud Reductor de presión para diesel.
Reductor de presión, de 20 l/h de caudal nominal, de 0,2 a 10 bar de presión de entrada y 0,1 bar de presión de salida y de 1/4" de diámetro de rosca. Totalmente montado, conexionado y probado.
Incluye: Replanteo. Conexionado del reductor.
Criterio de medición de proyecto: Número de unidades previstas, según documentación gráfica de Proyecto.
Criterio de medición de obra: Se medirá el número de unidades realmente ejecutadas según especificaciones de Proyecto.

| Código | Ud | Descripción | Rendimiento | Precio | Importe |
|---|---|---|---|---|---|
| mt38dep950a | Ud | Reductor de presión, de 20 l/h de caudal nominal, de 0,2 a 10 bar de presión de entrada y 0,1 bar de presión de salida y de 1/4" de diámetro de rosca. (material) | 1.000 | 83.51 | 83.51 |
| mo004 | h | Operario calefactor. (mano de obra) | 0.185 | 33.77 | 6.25 |
| mo103 | h | Oficial calefactor. (mano de obra) | 0.185 | 22.77 | 4.21 |
| % | % | Herramientas | 2 % | 93.97 | 1.88 |
|  |  | Costes directos |  |  | 95.85 |
