# Generador de aire caliente con intercambiador de calor a gas, de suelo

- Propiedad del archivo: CYPE INGENIEROS, S.A.
- Formato: FIEBDC-3/2002
- Ámbito geográfico: Perú
- Divisa: PEN
- Costes indirectos: 3.00 %
- Gastos generales: 13.00 %
- Beneficio industrial: 6.00 %
- IVA: 18.00 %

## I Instalaciones

### IC Calefacción, refrigeración, climatización y agua caliente sanitaria

#### ICK Unidades centralizadas de climatización a gas

**ICK030** Ud Generador de aire caliente con intercambiador de calor a gas, de suelo.
Generador de aire caliente con intercambiador de calor a gas, para instalación en suelo, interior, potencia calorífica nominal 122,3 kW, rendimiento nominal 87,5%, potencia calorífica nominal útil 107 kW, caudal de aire nominal 7600 m³/h, dimensiones 1060x760x1926 mm, alimentación eléctrica monofásica a 230 V, peso 250 kg, con cámara de combustión de acero inoxidable AISI 430, quemador a gas, intercambiador de calor de haz de tubos, ventiladores centrífugos de doble aspiración, amoblamiento electrónico de mando, control y seguridad, envolvente de plancha de acero pintada y paneles de acceso desmontables de plancha de zinc, con aislamiento térmico, sin incluir el ducto para evacuación de los productos de la combustión. Totalmente montado, conexionado y puesto en marcha por la empresa instaladora para la comprobación de su correcto funcionamiento.
Incluye: Replanteo del generador. Colocación y fijación del generador y sus accesorios. Conexionado con las redes de conducción de agua, de gas y eléctrica. Puesta en marcha.
Criterio de medición de proyecto: Número de unidades previstas, según documentación gráfica de Proyecto.
Criterio de medición de obra: Se medirá el número de unidades realmente ejecutadas según especificaciones de Proyecto.

| Código | Ud | Descripción | Rendimiento | Precio | Importe |
|---|---|---|---|---|---|
| mt42tnc065d | Ud | Generador de aire caliente con intercambiador de calor a gas, para instalación en suelo, interior, potencia calorífica nominal 122,3 kW, rendimiento nominal 87,5%, potencia calorífica nominal útil 107 kW, caudal de aire nominal 7600 m³/h, dimensiones 1060x760x1926 mm, alimentación eléctrica monofásica a 230 V, peso 250 kg, con cámara de combustión de acero inoxidable AISI 430, quemador a gas, intercambiador de calor de haz de tubos, ventiladores centrífugos de doble aspiración, amoblamiento electrónico de mando, control y seguridad, envolvente de plancha de acero pintada y paneles de acceso desmontables de plancha de zinc, con aislamiento térmico. (material) | 1.000 | 45426.07 | 45426.07 |
| mo005 | h | Operario instalador de climatización. (mano de obra) | 3.960 | 32.15 | 127.31 |
| mo104 | h | Oficial instalador de climatización. (mano de obra) | 3.960 | 21.68 | 85.85 |
| % | % | Herramientas | 2 % | 45639.23 | 912.78 |
|  |  | Costes directos |  |  | 46552.01 |
