# Unidad agua-agua, bomba de calor geotérmica, para producción de agua caliente sanitaria y calefacción

- Propiedad del archivo: CYPE INGENIEROS, S.A.
- Formato: FIEBDC-3/2002
- Ámbito geográfico: Perú
- Divisa: PEN
- Costes indirectos: 3.00 %
- Gastos generales: 13.00 %
- Beneficio industrial: 6.00 %
- IVA: 18.00 %

## I Instalaciones

### IC Calefacción, refrigeración, climatización y agua caliente sanitaria

#### ICV Unidades centralizadas para calefacción, refrigeración, climatización y agua caliente sanitaria

**ICV201** Ud Unidad agua-agua, bomba de calor geotérmica, para producción de agua caliente sanitaria y calefacción.
Bomba de calor geotérmica, agua-agua, para calefacción y producción de agua caliente sanitaria, alimentación trifásica a 400 V, potencia calorífica nominal 11 kW, COP 4,2, potencia sonora 49 dBA, dimensiones 596x690x1845 mm, peso 238 kg, para gas refrigerante R-407C, con bombas de circulación de caudal variable clase de eficiencia energética A para los circuitos primario y secundario, compresor de tipo scroll, control de equilibrado energético, pantalla de información gráfica, resistencia eléctrica seleccionable para 3, 6 ó 9 kW, intercambiadores de acero inoxidable, válvula motorizada de 3 vías, interacumulador de agua caliente sanitaria de 180 l de capacidad, sondas de temperatura, presostato, filtro, manómetros, válvula de seguridad y llaves de paso. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bci020je | Ud | Bomba de calor geotérmica, agua-agua, para calefacción y producción de agua caliente sanitaria, alimentación trifásica a 400 V, potencia calorífica nominal 11 kW, COP 4,2, potencia sonora 49 dBA, dimensiones 596x690x1845 mm, peso 238 kg, para gas refrigerante R-407C, con bombas de circulación de caudal variable clase de eficiencia energética A para los circuitos primario y secundario, compresor de tipo scroll, control de equilibrado energético, pantalla de información gráfica, resistencia eléctrica seleccionable para 3, 6 ó 9 kW, intercambiadores de acero inoxidable, válvula motorizada de 3 vías, interacumulador de agua caliente sanitaria de 180 l de capacidad, sondas de temperatura, presostato, filtro, manómetros, válvula de seguridad y llaves de paso. (material) | 1.000 | 53393.33 | 53393.33 |
| mt42www050 | Ud | Termómetro bimetálico, diámetro de esfera de 100 mm, con toma vertical, con vaina de 1/2", escala de temperatura de 0 a 120°C. (material) | 2.000 | 277.87 | 555.74 |
| mt37sve010c | Ud | Válvula de esfera de latón niquelado para roscar de 3/4". (material) | 4.000 | 26.91 | 107.64 |
| mt37sve010d | Ud | Válvula de esfera de latón niquelado para roscar de 1". (material) | 2.000 | 44.79 | 89.58 |
| mo005 | h | Operario instalador de climatización. (mano de obra) | 11.102 | 32.15 | 356.93 |
| mo104 | h | Oficial instalador de climatización. (mano de obra) | 11.102 | 21.68 | 240.69 |
| % | % | Herramientas | 2 % | 54743.91 | 1094.88 |
|  |  | Costes directos |  |  | 55838.79 |
