# Peine antipájaros para protección de los módulos solares fotovoltaicos

- Propiedad del archivo: CYPE INGENIEROS, S.A.
- Formato: FIEBDC-3/2002
- Ámbito geográfico: Perú
- Divisa: PEN
- Costes indirectos: 3.00 %
- Gastos generales: 13.00 %
- Beneficio industrial: 6.00 %
- IVA: 18.00 %

## I Instalaciones

### IE Eléctricas

#### IEF Solar fotovoltaica

**IEF008** m Peine antipájaros para protección de los módulos solares fotovoltaicos.
Peine antipájaros, de polietileno de alta densidad (PEAD/HDPE), de 125 mm de altura, color negro, con alta resistencia a agentes atmosféricos y a los rayos UV, para protección de los módulos solares fotovoltaicos. Incluso elementos de fijación.
Incluye: Colocación y fijación.
Criterio de medición de proyecto: Longitud medida según documentación gráfica de Proyecto.
Criterio de medición de obra: Se medirá la longitud realmente ejecutada según especificaciones de Proyecto.

| Código | Ud | Descripción | Rendimiento | Precio | Importe |
|---|---|---|---|---|---|
| mt41avm010a | m | Peine antipájaros, de polietileno de alta densidad (PEAD/HDPE), de 125 mm de altura, color negro, con alta resistencia a agentes atmosféricos y a los rayos UV, suministrado en barras de 0,5 m de longitud, para protección de los módulos solares fotovoltaicos, con elementos de fijación. (material) | 1.100 | 40.76 | 44.84 |
| mo003 | h | Operario electricista. (mano de obra) | 0.099 | 32.35 | 3.20 |
| % | % | Herramientas | 2 % | 48.04 | 0.96 |
|  |  | Costes directos |  |  | 49.00 |
