# Conmutador de cruce empotrado

- Propiedad del archivo: CYPE INGENIEROS, S.A.
- Formato: FIEBDC-3/2002
- Ámbito geográfico: Perú
- Divisa: PEN
- Costes indirectos: 3.00 %
- Gastos generales: 13.00 %
- Beneficio industrial: 6.00 %
- IVA: 18.00 %

## I Instalaciones

### IE Eléctricas

#### IEM Mecanismos

**IEM040** Ud Conmutador de cruce empotrado.
Conmutador de cruce, con indicador de posición luminoso, gama media, intensidad asignada 10 AX, tensión asignada 250 V, con tecla con visor, de color. Instalación empotrada.
Criterio de valoración económica: El precio no incluye la caja para mecanismo empotrado ni el marco embellecedor.
Incluye: Montaje, conexionado y comprobación de su correcto funcionamiento.
Criterio de medición de proyecto: Número de unidades previstas, según documentación gráfica de Proyecto.
Criterio de medición de obra: Se medirá el número de unidades realmente ejecutadas según especificaciones de Proyecto.

| Código | Ud | Descripción | Rendimiento | Precio | Importe |
|---|---|---|---|---|---|
| mt33gmg310a | Ud | Conmutador de cruce para empotrar, con indicador de posición luminoso, gama media, intensidad asignada 10 AX, tensión asignada 250 V, según EN 60669. (material) | 1.000 | 110.97 | 110.97 |
| mt33gmg116b | Ud | Tecla con visor, para interruptor/conmutador con indicador de posición luminoso, gama media, de color. (material) | 1.000 | 12.67 | 12.67 |
| mo003 | h | Operario electricista. (mano de obra) | 0.185 | 32.15 | 5.95 |
| % | % | Herramientas | 2 % | 129.59 | 2.59 |
|  |  | Costes directos |  |  | 132.18 |
