# Base de toma de usuario de señales de radiodifusión sonora y televisión, empotrada

- Propiedad del archivo: CYPE INGENIEROS, S.A.
- Formato: FIEBDC-3/2002
- Ámbito geográfico: Perú
- Divisa: PEN
- Costes indirectos: 3.00 %
- Gastos generales: 13.00 %
- Beneficio industrial: 6.00 %
- IVA: 18.00 %

## I Instalaciones

### IE Eléctricas

#### IEM Mecanismos

**IEM110** Ud Base de toma de usuario de señales de radiodifusión sonora y televisión, empotrada.
Base de toma de TV/R-SAT, única, gama alta, con tapa redonda, de color blanco. Instalación empotrada.
Criterio de valoración económica: El precio no incluye la caja para mecanismo empotrado ni el marco embellecedor.
Incluye: Montaje, conexionado y comprobación de su correcto funcionamiento.
Criterio de medición de proyecto: Número de unidades previstas, según documentación gráfica de Proyecto.
Criterio de medición de obra: Se medirá el número de unidades realmente ejecutadas según especificaciones de Proyecto.

| Código | Ud | Descripción | Rendimiento | Precio | Importe |
|---|---|---|---|---|---|
| mt40gag600a | Ud | Base de toma de TV/R-SAT, única, para empotrar, gama alta. (material) | 1.000 | 74.14 | 74.14 |
| mt40gag605a | Ud | Tapa redonda para base de toma de TV/R-SAT, gama media, de color blanco. (material) | 1.000 | 23.01 | 23.01 |
| mo003 | h | Operario electricista. (mano de obra) | 0.210 | 32.15 | 6.75 |
| % | % | Herramientas | 2 % | 103.90 | 2.08 |
|  |  | Costes directos |  |  | 105.98 |
