# Caja de registro de paso

- Propiedad del archivo: CYPE INGENIEROS, S.A.
- Formato: FIEBDC-3/2002
- Ámbito geográfico: Perú
- Divisa: PEN
- Costes indirectos: 3.00 %
- Gastos generales: 13.00 %
- Beneficio industrial: 6.00 %
- IVA: 18.00 %

## I Instalaciones

### IF Plomería

#### IFB Tubos de alimentación

**IFB020** Ud Caja de registro de paso.
Caja de registro de paso prefabricada, de polipropileno, de sección circular de 38 cm de diámetro en la base y 24 cm de altura, con tapa de 30 cm de diámetro y llave de paso de compuerta de latón fundido, sobre falso piso de concreto simple f'c=210 kg/cm² (21 MPa), no expuesto a ciclos de congelamiento y deshielo, exposición a sulfatos insignificante, sin requerimiento de permeabilidad, no expuesto a cloruros, tamaño máximo del agregado 19 mm, consistencia blanda de 15 cm de espesor. Incluso conexiones de conducciones y remates.
Criterio de valoración económica: El precio no incluye la excavación ni el relleno del trasdós.
Incluye: Replanteo. Eliminación de las tierras sueltas del fondo de la excavación. Vaciado y compactación del concreto en formación de falso piso. Colocación de la caja de registro prefabricada. Formación de agujeros para el paso de los tubos. Colocación y conexión de la llave de paso. Colocación de la tapa y los accesorios.
Criterio de medición de proyecto: Número de unidades previstas, según documentación gráfica de Proyecto.
Criterio de medición de obra: Se medirá el número de unidades realmente ejecutadas según especificaciones de Proyecto.

| Código | Ud | Descripción | Rendimiento | Precio | Importe |
|---|---|---|---|---|---|
| mt10hmf055akb | m³ | Concreto simple f'c=210 kg/cm² (21 MPa), no expuesto a ciclos de congelamiento y deshielo, exposición a sulfatos insignificante, sin requerimiento de permeabilidad, no expuesto a cloruros, tamaño máximo del agregado 19 mm, consistencia blanda, premezclado en planta, según el Reglamento Nacional de Edificaciones NTE E.060. (material) | 0.054 | 246.36 | 13.30 |
| mt37aar020b | Ud | Caja de registro de polipropileno, de sección circular, de 38 cm de diámetro en la base y 24 cm de altura, con tapa de color verde de 30 cm de diámetro. (material) | 1.000 | 54.33 | 54.33 |
| mt37svc010w | Ud | Válvula de compuerta de latón fundido, para roscar, de 4". (material) | 1.000 | 540.04 | 540.04 |
| mt37www010 | Ud | Material auxiliar para instalaciones sanitarias. (material) | 1.000 | 5.16 | 5.16 |
| au00auh040 |  | Vibrador de concreto, eléctrico. | 1.000 | 0.00 | 0.00 |
| mo020 | h | Operario de construcción. (mano de obra) | 0.641 | 31.29 | 20.06 |
| mo113 | h | Peón de construcción. (mano de obra) | 0.474 | 20.92 | 9.92 |
| mo008 | h | Operario plomero. (mano de obra) | 0.123 | 32.15 | 3.95 |
| mo107 | h | Oficial plomero. (mano de obra) | 0.123 | 21.68 | 2.67 |
| % | % | Herramientas | 2 % | 649.43 | 12.99 |
|  |  | Costes directos |  |  | 662.42 |
