# Torre para tanque elevado

- Propiedad del archivo: CYPE INGENIEROS, S.A.
- Formato: FIEBDC-3/2002
- Ámbito geográfico: Perú
- Divisa: PEN
- Costes indirectos: 3.00 %
- Gastos generales: 13.00 %
- Beneficio industrial: 6.00 %
- IVA: 18.00 %

## I Instalaciones

### IF Plomería

#### IFD Tanques/cisternas/sistemas de bombeo

**IFD065** Ud Torre para tanque elevado.
Torre metálica de celosía de 5 m de altura para tanque elevado de hasta 2000 l, con escalera de acceso y base de fijación del tanque de 1,3x1,3 m, empotrada en dado de concreto f'c=245 kg/cm² (24 MPa), no expuesto a ciclos de congelamiento y deshielo, exposición a sulfatos insignificante, sin requerimiento de permeabilidad, no expuesto a cloruros, tamaño máximo del agregado 19 mm, consistencia blanda, premezclado en planta, vaciado desde camión, en suelo no cohesivo. Incluso excavación para cimentación con medios mecánicos, transporte y descarga. Totalmente montada.
Incluye: Replanteo. Transporte y descarga. Excavación de la cimentación. Eliminación de las tierras sueltas del fondo de la excavación. Montaje de la torre. Izado de la torre. Colocación y aplomado. Vaciado y compactación del concreto. Eliminación de restos, limpieza final y retirada de escombros. Carga de escombros sobre camión o contenedor.
Criterio de medición de proyecto: Número de unidades previstas, según documentación gráfica de Proyecto.
Criterio de medición de obra: Se medirá el número de unidades realmente ejecutadas según especificaciones de Proyecto.

| Código | Ud | Descripción | Rendimiento | Precio | Importe |
|---|---|---|---|---|---|
| mt37tod010f | Ud | Torre metálica de celosía de 5 m de altura para tanque elevado de hasta 2000 l, con escalera de acceso y base de fijación del tanque de 1,3x1,3 m. (material) | 1.000 | 3963.88 | 3963.88 |
| mt10hmf055anb | m³ | Concreto simple f'c=245 kg/cm² (24 MPa), no expuesto a ciclos de congelamiento y deshielo, exposición a sulfatos insignificante, sin requerimiento de permeabilidad, no expuesto a cloruros, tamaño máximo del agregado 19 mm, consistencia blanda, premezclado en planta, según el Reglamento Nacional de Edificaciones NTE E.060. (material) | 2.700 | 252.87 | 682.75 |
| mq04cag010a | h | Camión con grúa de hasta 6 t. (maquinaria) | 0.200 | 166.92 | 33.38 |
| mq01exn010i | h | Miniretroexcavadora sobre neumáticos, de 37,5 kW. (maquinaria) | 0.440 | 154.27 | 67.88 |
| mo020 | h | Operario de construcción. (mano de obra) | 1.604 | 31.29 | 50.19 |
| mo077 | h | Oficial de construcción. (mano de obra) | 1.604 | 21.72 | 34.84 |
| % | % | Herramientas | 2 % | 4832.92 | 96.66 |
|  |  | Costes directos |  |  | 4929.58 |
