# Grifo

- Propiedad del archivo: CYPE INGENIEROS, S.A.
- Formato: FIEBDC-3/2002
- Ámbito geográfico: Perú
- Divisa: PEN
- Costes indirectos: 3.00 %
- Gastos generales: 13.00 %
- Beneficio industrial: 6.00 %
- IVA: 18.00 %

## I Instalaciones

### IF Plomería

#### IFW Elementos

**IFW030** Ud Grifo.
Grifo de latón, de 3/4" de diámetro.
Incluye: Replanteo. Colocación. Conexionado y comprobación de su correcto funcionamiento.
Criterio de medición de proyecto: Número de unidades previstas, según documentación gráfica de Proyecto.
Criterio de medición de obra: Se medirá el número de unidades realmente ejecutadas según especificaciones de Proyecto.

| Código | Ud | Descripción | Rendimiento | Precio | Importe |
|---|---|---|---|---|---|
| mt37sgl050b | Ud | Grifo de latón, de 3/4" de diámetro. (material) | 1.000 | 30.52 | 30.52 |
| mt37www010 | Ud | Material auxiliar para instalaciones sanitarias. (material) | 1.000 | 5.18 | 5.18 |
| mo008 | h | Operario plomero. (mano de obra) | 0.123 | 32.35 | 3.98 |
| mo107 | h | Oficial plomero. (mano de obra) | 0.123 | 21.82 | 2.68 |
| % | % | Herramientas | 2 % | 42.36 | 0.85 |
|  |  | Costes directos |  |  | 43.21 |
