# Válvula de retención

- Propiedad del archivo: CYPE INGENIEROS, S.A.
- Formato: FIEBDC-3/2002
- Ámbito geográfico: Perú
- Divisa: PEN
- Costes indirectos: 3.00 %
- Gastos generales: 13.00 %
- Beneficio industrial: 6.00 %
- IVA: 18.00 %

## I Instalaciones

### IF Plomería

#### IFW Elementos

**IFW040** Ud Válvula de retención.
Válvula de retención de doble clapeta, con cuerpo de fierro fundido y clapeta, eje y resorte de acero inoxidable, DN 100 mm, PN 16 atm.
Incluye: Replanteo. Colocación. Conexionado y comprobación de su correcto funcionamiento.
Criterio de medición de proyecto: Número de unidades previstas, según documentación gráfica de Proyecto.
Criterio de medición de obra: Se medirá el número de unidades realmente ejecutadas según especificaciones de Proyecto.

| Código | Ud | Descripción | Rendimiento | Precio | Importe |
|---|---|---|---|---|---|
| mt37svr020f | Ud | Válvula de retención de doble clapeta, con cuerpo de fierro fundido y clapeta, eje y resorte de acero inoxidable, DN 100 mm, PN 16 atm. (material) | 1.000 | 288.43 | 288.43 |
| mt37www010 | Ud | Material auxiliar para instalaciones sanitarias. (material) | 1.000 | 5.16 | 5.16 |
| mo008 | h | Operario plomero. (mano de obra) | 0.271 | 32.15 | 8.71 |
| mo107 | h | Oficial plomero. (mano de obra) | 0.271 | 21.68 | 5.88 |
| % | % | Herramientas | 2 % | 308.18 | 6.16 |
|  |  | Costes directos |  |  | 314.34 |
