# Válvula de gas

- Propiedad del archivo: CYPE INGENIEROS, S.A.
- Formato: FIEBDC-3/2002
- Ámbito geográfico: Perú
- Divisa: PEN
- Costes indirectos: 3.00 %
- Gastos generales: 13.00 %
- Beneficio industrial: 6.00 %
- IVA: 18.00 %

## I Instalaciones

### IG Gases combustibles

#### IGW Elementos

**IGW020** Ud Válvula de gas.
Llave de esfera de latón con mando de palanca, con rosca cilíndrica GAS macho-macho de 2 1/2" de diámetro, PN=5 bar.
Incluye: Montaje, conexionado y comprobación de su correcto funcionamiento.
Criterio de medición de proyecto: Número de unidades previstas, según documentación gráfica de Proyecto.
Criterio de medición de obra: Se medirá el número de unidades realmente ejecutadas según especificaciones de Proyecto.

| Código | Ud | Descripción | Rendimiento | Precio | Importe |
|---|---|---|---|---|---|
| mt43acv030g | Ud | Llave de esfera de latón con mando de palanca, con rosca cilíndrica GAS macho-macho de 2 1/2" de diámetro, PN=5 bar. (material) | 1.000 | 499.77 | 499.77 |
| mo010 | h | Operario instalador de gas. (mano de obra) | 0.617 | 32.35 | 19.96 |
| mo109 | h | Oficial instalador de gas. (mano de obra) | 0.617 | 21.82 | 13.46 |
| % | % | Herramientas | 2 % | 533.19 | 10.66 |
|  |  | Costes directos |  |  | 543.85 |
