# Plafón circular con lámpara LED

- Propiedad del archivo: CYPE INGENIEROS, S.A.
- Formato: FIEBDC-3/2002
- Ámbito geográfico: Perú
- Divisa: PEN
- Costes indirectos: 3.00 %
- Gastos generales: 13.00 %
- Beneficio industrial: 6.00 %
- IVA: 18.00 %

## I Instalaciones

### II Iluminación

#### III Interior

**III171** Ud Plafón circular con lámpara LED.
Plafón, de 170 mm de diámetro y 40 mm de altura, de 12 W, alimentación a 220/240 V y 50-60 Hz, con lámpara LED no reemplazable, temperatura de color 6000 K, con cuerpo de aluminio acabado lacado color blanco, haz de luz extensivo 120° y difusor de policarbonato opal, índice de deslumbramiento unificado menor de 19, índice de reproducción cromática mayor de 80, flujo luminoso 880 lúmenes, grado de protección IP20. Instalación en superficie.
Incluye: Replanteo. Montaje, conexionado y comprobación de su correcto funcionamiento.
Criterio de medición de proyecto: Número de unidades previstas, según documentación gráfica de Proyecto.
Criterio de medición de obra: Se medirá el número de unidades realmente ejecutadas según especificaciones de Proyecto.

| Código | Ud | Descripción | Rendimiento | Precio | Importe |
|---|---|---|---|---|---|
| mt34flg010r | Ud | Plafón, de 170 mm de diámetro y 40 mm de altura, de 12 W, alimentación a 220/240 V y 50-60 Hz, con lámpara LED no reemplazable, temperatura de color 6000 K, con cuerpo de aluminio acabado lacado color blanco, haz de luz extensivo 120° y difusor de policarbonato opal, índice de deslumbramiento unificado menor de 19, índice de reproducción cromática mayor de 80, flujo luminoso 880 lúmenes, grado de protección IP20. (material) | 1.000 | 39.38 | 39.38 |
| mo003 | h | Operario electricista. (mano de obra) | 0.247 | 32.15 | 7.94 |
| mo102 | h | Oficial electricista. (mano de obra) | 0.247 | 21.68 | 5.35 |
| % | % | Herramientas | 2 % | 52.67 | 1.05 |
|  |  | Costes directos |  |  | 53.72 |
