# Abertura de paso para ventilación, con aireador lineal. Colocación en puerta de paso

- Propiedad del archivo: CYPE INGENIEROS, S.A.
- Formato: FIEBDC-3/2002
- Ámbito geográfico: Perú
- Divisa: PEN
- Costes indirectos: 3.00 %
- Gastos generales: 13.00 %
- Beneficio industrial: 6.00 %
- IVA: 18.00 %

## I Instalaciones

### IV Ventilación

#### IVA Aberturas para ventilación

**IVA025** Ud Abertura de paso para ventilación, con aireador lineal. Colocación en puerta de paso.
Abertura de paso para recirculación del aire del interior, dotada de aireador de paso divisible, telescópico, compuesto por un elemento central de material fonoabsorbente de 60x20 mm de sección y 825 mm de longitud, con dos perfiles superiores telescópicos de PVC, sección 143 cm³, caudal nominal 17,8 l/s y aislamiento acústico de 29 dBA, según ISO 717-1. Colocación encima de la hoja de la puerta, de 725 mm de anchura, entre el marco y el premarco, en tabique desde 60 hasta 100 mm de espesor.
Incluye: Replanteo. Colocación y fijación del aireador.
Criterio de medición de proyecto: Número de unidades previstas, según documentación gráfica de Proyecto.
Criterio de medición de obra: Se medirá el número de unidades realmente ejecutadas según especificaciones de Proyecto.

| Código | Ud | Descripción | Rendimiento | Precio | Importe |
|---|---|---|---|---|---|
| mt42sva245a | Ud | Aireador de paso divisible, telescópico, compuesto por un elemento central de material fonoabsorbente de 60x20 mm de sección y 825 mm de longitud, con dos perfiles superiores telescópicos de PVC, sección 143 cm³, caudal nominal 17,8 l/s y aislamiento acústico de 29 dBA, según ISO 717-1. (material) | 0.900 | 174.24 | 156.82 |
| mo011 | h | Operario de montaje. (mano de obra) | 0.308 | 33.77 | 10.40 |
| mo080 | h | Oficial de montaje. (mano de obra) | 0.308 | 22.82 | 7.03 |
| % | % | Herramientas | 2 % | 174.25 | 3.49 |
|  |  | Costes directos |  |  | 177.74 |
