# Campana extractora para cocina

- Propiedad del archivo: CYPE INGENIEROS, S.A.
- Formato: FIEBDC-3/2002
- Ámbito geográfico: Perú
- Divisa: PEN
- Costes indirectos: 3.00 %
- Gastos generales: 13.00 %
- Beneficio industrial: 6.00 %
- IVA: 18.00 %

## I Instalaciones

### IV Ventilación

#### IVK Ventilación adicional especifica en cocina para viviendas

**IVK015** Ud Campana extractora para cocina.
Campana extractora convencional con 1 motor de aspiración, con tramo de conexión de tubo flexible de aluminio a ducto de extracción para salida de humos. Incluso elementos de fijación.
Incluye: Replanteo mediante plantilla. Colocación y fijación. Conexionado y comprobación de su correcto funcionamiento.
Criterio de medición de proyecto: Número de unidades previstas, según documentación gráfica de Proyecto.
Criterio de medición de obra: Se medirá el número de unidades realmente ejecutadas según especificaciones de Proyecto.

| Código | Ud | Descripción | Rendimiento | Precio | Importe |
|---|---|---|---|---|---|
| mt32ces010a | Ud | Campana extractora, convencional, con 1 motor de aspiración, con elementos de fijación. (material) | 1.000 | 214.26 | 214.26 |
| mt42cme020d | m | Tubo flexible de aluminio natural, de 110 mm de diámetro, incluso codos, derivaciones, manguitos y piezas especiales. (material) | 3.000 | 13.12 | 39.36 |
| mo003 | h | Operario electricista. (mano de obra) | 0.247 | 32.35 | 7.99 |
| mo102 | h | Oficial electricista. (mano de obra) | 0.247 | 21.82 | 5.39 |
| % | % | Herramientas | 2 % | 267.00 | 5.34 |
|  |  | Costes directos |  |  | 272.34 |
