# Rejilla para cocina

- Propiedad del archivo: CYPE INGENIEROS, S.A.
- Formato: FIEBDC-3/2002
- Ámbito geográfico: Perú
- Divisa: PEN
- Costes indirectos: 3.00 %
- Gastos generales: 13.00 %
- Beneficio industrial: 6.00 %
- IVA: 18.00 %

## I Instalaciones

### IV Ventilación

#### IVK Ventilación adicional especifica en cocina para viviendas

**IVK045** Ud Rejilla para cocina.
Rejilla para cocina, adecuada para extracción, de 220x220 mm, con acabado lacado color blanco, cuello de conexión a ducto circular DN 180 mm y filtro de aire G3; montada en la pared. Incluso elementos de fijación.
Incluye: Replanteo. Colocación y fijación.
Criterio de medición de proyecto: Número de unidades previstas, según documentación gráfica de Proyecto.
Criterio de medición de obra: Se medirá el número de unidades realmente ejecutadas según especificaciones de Proyecto.

| Código | Ud | Descripción | Rendimiento | Precio | Importe |
|---|---|---|---|---|---|
| mt42wol790a | Ud | Rejilla para cocina, adecuada para extracción, de 220x220 mm, con acabado lacado color blanco, cuello de conexión a ducto circular DN 180 mm y filtro de aire G3. (material) | 1.000 | 489.66 | 489.66 |
| mo011 | h | Operario de montaje. (mano de obra) | 0.308 | 32.35 | 9.96 |
| mo080 | h | Oficial de montaje. (mano de obra) | 0.308 | 21.86 | 6.73 |
| % | % | Herramientas | 2 % | 506.35 | 10.13 |
|  |  | Costes directos |  |  | 516.48 |
