# Sombrerete

- Propiedad del archivo: CYPE INGENIEROS, S.A.
- Formato: FIEBDC-3/2002
- Ámbito geográfico: Perú
- Divisa: PEN
- Costes indirectos: 3.00 %
- Gastos generales: 13.00 %
- Beneficio industrial: 6.00 %
- IVA: 18.00 %

## I Instalaciones

### IV Ventilación

#### IVM Ventilación mecánica

**IVM060** Ud Sombrerete.
Sombrerete contra la lluvia de plancha galvanizada, para ducto de salida de 125 mm de diámetro exterior en techo inclinado con cobertura de pizarra, acabado liso, con malla de protección contra la entrada de hojas y pájaros, babero de plomo y cuello de conexión a ducto.
Incluye: Replanteo. Colocación.
Criterio de medición de proyecto: Número de unidades previstas, según documentación gráfica de Proyecto.
Criterio de medición de obra: Se medirá el número de unidades realmente ejecutadas según especificaciones de Proyecto.

| Código | Ud | Descripción | Rendimiento | Precio | Importe |
|---|---|---|---|---|---|
| mt42svs270al | Ud | Sombrerete contra la lluvia de plancha galvanizada, para ducto de salida de 125 mm de diámetro exterior en techo inclinado con cobertura de pizarra, acabado liso, con malla de protección contra la entrada de hojas y pájaros, babero de plomo y cuello de conexión a ducto. (material) | 1.000 | 563.90 | 563.90 |
| mo020 | h | Operario de construcción. (mano de obra) | 0.185 | 31.48 | 5.82 |
| mo112 | h | Peón especializado de construcción. (mano de obra) | 0.093 | 21.39 | 1.99 |
| % | % | Herramientas | 2 % | 571.71 | 11.43 |
|  |  | Costes directos |  |  | 583.14 |
