# Ducto de admisión de aire

- Propiedad del archivo: CYPE INGENIEROS, S.A.
- Formato: FIEBDC-3/2002
- Ámbito geográfico: Perú
- Divisa: PEN
- Costes indirectos: 3.00 %
- Gastos generales: 13.00 %
- Beneficio industrial: 6.00 %
- IVA: 18.00 %

## I Instalaciones

### IV Ventilación

#### IVU Ventilación geotérmica: pozos canadienses

**IVU060** m Ducto de admisión de aire.
Ducto de admisión de aire, formado por tubo liso de PVC, de 160 mm de diámetro exterior, pegado mediante adhesivo. Incluso material auxiliar para montaje y sujeción a la obra, accesorios y piezas especiales.
Criterio de valoración económica: El precio no incluye las compuertas de regulación, las compuertas cortafuego, las rejillas ni los difusores.
Incluye: Replanteo del recorrido del ducto y de la situación de los elementos de sujeción. Presentación en seco de tubos y piezas especiales. Fijación del material auxiliar para montaje y sujeción a la obra. Montaje, conexionado y comprobación de su correcto funcionamiento.
Criterio de medición de proyecto: Longitud proyectada, según documentación gráfica de Proyecto, medida entre los ejes de los elementos o de los puntos a conectar, sin descontar las piezas especiales.
Criterio de medición de obra: Se medirá la longitud realmente ejecutada según especificaciones de Proyecto.

| Código | Ud | Descripción | Rendimiento | Precio | Importe |
|---|---|---|---|---|---|
| mt42cvp420e | Ud | Material auxiliar para montaje y sujeción a la obra de los ductos de PVC, de 160 mm de diámetro exterior. (material) | 1.000 | 1.26 | 1.26 |
| mt42cvp020ee | m | Tubo liso de PVC, de 160 mm de diámetro exterior, con extremo abocardado, con el precio incrementado el 20% en concepto de accesorios y piezas especiales. (material) | 1.000 | 30.42 | 30.42 |
| mt11var009 | l | Líquido limpiador para pegado mediante adhesivo de tubos y accesorios de PVC. (material) | 0.075 | 137.78 | 10.33 |
| mt11var010 | l | Adhesivo para tubos y accesorios de PVC. (material) | 0.038 | 175.59 | 6.67 |
| op00ato010 |  | Atornillador. | 1.000 | 0.00 | 0.00 |
| op00mar010 |  | Martillo. | 1.000 | 0.00 | 0.00 |
| op00tal010 |  | Taladro. | 1.000 | 0.00 | 0.00 |
| mo011 | h | Operario de montaje. (mano de obra) | 0.247 | 32.15 | 7.94 |
| mo080 | h | Oficial de montaje. (mano de obra) | 0.123 | 21.72 | 2.67 |
| % | % | Herramientas | 2 % | 59.29 | 1.19 |
|  |  | Costes directos |  |  | 60.48 |
