# Sistema de control automático

- Propiedad del archivo: CYPE INGENIEROS, S.A.
- Formato: FIEBDC-3/2002
- Ámbito geográfico: Perú
- Divisa: PEN
- Costes indirectos: 3.00 %
- Gastos generales: 13.00 %
- Beneficio industrial: 6.00 %
- IVA: 18.00 %

## I Instalaciones

### IV Ventilación

#### IVU Ventilación geotérmica: pozos canadienses

**IVU070** Ud Sistema de control automático.
Sistema de control automático, formado por bypass de acero galvanizado, para ducto de 160 mm de diámetro nominal, compuesto por Tee 90° con juntas de EPDM de doble labio, compuerta de regulación del caudal de aire y servomotor; y sonda de temperatura exterior.
Criterio de valoración económica: El precio no incluye la instalación eléctrica.
Incluye: Colocación y conexionado del bypass. Colocación y fijación de la sonda de temperatura. Conexionado eléctrico y comprobación de su correcto funcionamiento.
Criterio de medición de proyecto: Número de unidades previstas, según documentación gráfica de Proyecto.
Criterio de medición de obra: Se medirá el número de unidades realmente ejecutadas según especificaciones de Proyecto.

| Código | Ud | Descripción | Rendimiento | Precio | Importe |
|---|---|---|---|---|---|
| mt42vgg060a | Ud | Bypass de acero galvanizado, para ducto de 160 mm de diámetro nominal, compuesto por Tee 90° con juntas de EPDM de doble labio, compuerta de regulación del caudal de aire y servomotor. (material) | 1.000 | 2779.79 | 2779.79 |
| mt42vgg065a | Ud | Sonda de temperatura exterior. (material) | 1.000 | 242.72 | 242.72 |
| mo011 | h | Operario de montaje. (mano de obra) | 0.247 | 32.15 | 7.94 |
| mo080 | h | Oficial de montaje. (mano de obra) | 0.247 | 21.72 | 5.36 |
| % | % | Herramientas | 2 % | 3035.81 | 60.72 |
|  |  | Costes directos |  |  | 3096.53 |
