# Forrado interior de closet empotrado

- Propiedad del archivo: CYPE INGENIEROS, S.A.
- Formato: FIEBDC-3/2002
- Ámbito geográfico: Perú
- Divisa: PEN
- Costes indirectos: 3.00 %
- Gastos generales: 13.00 %
- Beneficio industrial: 6.00 %
- IVA: 18.00 %

## L Carpintería, closets, vidrios y protecciones solares

### LA Closets

#### LAR Forrados interiores

**LAR010** m² Forrado interior de closet empotrado.
Forrado interior de closet empotrado, realizado con tablero aglomerado de partículas, recubierto por ambas caras con papel melamínico, acabado a elegir, de 16 mm de espesor. Colocación en obra: con adhesivo.
Incluye: Limpieza y preparación de la superficie soporte. Replanteo. Corte y preparación del revestimiento. Aplicación del adhesivo. Colocación y fijación del revestimiento.
Criterio de medición de proyecto: Superficie medida según documentación gráfica de Proyecto.
Criterio de medición de obra: Se medirá la superficie realmente ejecutada según especificaciones de Proyecto.

| Código | Ud | Descripción | Rendimiento | Precio | Importe |
|---|---|---|---|---|---|
| mt29tma140 | kg | Adhesivo de caucho sintético, de aplicación a dos caras, para revestimientos decorativos de madera. (material) | 0.100 | 15.10 | 1.51 |
| mt29tmf010c | m² | Tablero aglomerado de partículas, recubierto por ambas caras con papel melamínico, acabado a elegir, de 16 mm de espesor. (material) | 1.050 | 31.12 | 32.68 |
| op00cep010 |  | Garlopa. | 1.000 | 0.00 | 0.00 |
| mo017 | h | Operario carpintero. (mano de obra) | 0.481 | 31.94 | 15.36 |
| mo058 | h | Oficial carpintero. (mano de obra) | 0.481 | 21.99 | 10.58 |
| % | % | Herramientas | 2 % | 60.13 | 1.20 |
|  |  | Costes directos |  |  | 61.33 |
