# Encuentro de techo plano transitable, ventilado con sumidero. Impermeabilización con láminas de PVC

- Propiedad del archivo: CYPE INGENIEROS, S.A.
- Formato: FIEBDC-3/2002
- Ámbito geográfico: Perú
- Divisa: PEN
- Costes indirectos: 3.00 %
- Gastos generales: 13.00 %
- Beneficio industrial: 6.00 %
- IVA: 18.00 %

## Q Techos

### QB Planas transitables, ventiladas

#### QBF Puntos singulares

**QBF032** Ud Encuentro de techo plano transitable, ventilado con sumidero. Impermeabilización con láminas de PVC.
Encuentro de techo plano transitable, ventilado, con piso fijo, tipo convencional con sumidero de PVC, de salida vertical, de 125 mm de diámetro, fijado con soldadura termoplástica a la lámina impermeabilizante de PVC.
Criterio de valoración económica: El precio no incluye la lámina impermeabilizante de PVC.
Incluye: Ejecución de rebaje del soporte alrededor del sumidero. Limpieza y preparación de la superficie. Colocación de la pieza de refuerzo. Colocación del sumidero.
Criterio de medición de proyecto: Número de unidades previstas, según documentación gráfica de Proyecto.
Criterio de medición de obra: Se medirá el número de unidades realmente ejecutadas según especificaciones de Proyecto.

| Código | Ud | Descripción | Rendimiento | Precio | Importe |
|---|---|---|---|---|---|
| mt15dan100ye | Ud | Sumidero de PVC, de salida vertical, de 125 mm de diámetro. (material) | 1.000 | 51.42 | 51.42 |
| op00pis010 |  | Pistola de aire caliente para soldadura de materiales termoplásticos. | 1.000 | 0.00 | 0.00 |
| mo029 | h | Operario aplicador de láminas impermeabilizantes. (mano de obra) | 0.123 | 31.29 | 3.85 |
| mo067 | h | Oficial aplicador de láminas impermeabilizantes. (mano de obra) | 0.123 | 21.72 | 2.67 |
| mo008 | h | Operario plomero. (mano de obra) | 0.419 | 32.15 | 13.47 |
| % | % | Herramientas | 2 % | 71.41 | 1.43 |
|  |  | Costes directos |  |  | 72.84 |
