# Cobertura de planchas de fibrocemento sin amianto

- Propiedad del archivo: CYPE INGENIEROS, S.A.
- Formato: FIEBDC-3/2002
- Ámbito geográfico: Perú
- Divisa: PEN
- Costes indirectos: 3.00 %
- Gastos generales: 13.00 %
- Beneficio industrial: 6.00 %
- IVA: 18.00 %

## Q Techos

### QU Componentes de techos inclinados y curvas

#### QUC De planchas de fibrocemento sin amianto

**QUC010** m² Cobertura de planchas de fibrocemento sin amianto.
Cobertura de placas onduladas de fibrocemento sin amianto de 3000 mm de longitud, 1100 mm de anchura y 6 mm de espesor, color arcilla; Euroclase A1 de reacción al fuego, para techo inclinado, con una pendiente mayor del 10%, colocadas con un empalme de la placa superior de 150 mm y fijadas mecánicamente a cualquier tipo de correa estructural. Incluso accesorios de fijación de las placas y burlete de sellado autoadhesivo para la estanqueidad del empalme de placas.
Criterio de valoración económica: El precio no incluye la superficie soporte ni los puntos singulares y las piezas especiales de la cobertura.
Incluye: Limpieza de la superficie soporte. Fijación de las placas. Sellado de juntas.
Criterio de medición de proyecto: Superficie del faldón medida en verdadera magnitud, según documentación gráfica de Proyecto.
Criterio de medición de obra: Se medirá, en verdadera magnitud, la superficie realmente ejecutada según especificaciones de Proyecto.

| Código | Ud | Descripción | Rendimiento | Precio | Importe |
|---|---|---|---|---|---|
| mt13eur010a | Ud | Placa ondulada de fibrocemento sin amianto, de 3000 mm de longitud, 1100 mm de anchura y 6 mm de espesor, color arcilla; Euroclase A1 de reacción al fuego. (material) | 0.351 | 161.74 | 56.77 |
| mt13eur110a | m | Burlete autoadhesivo, para el sellado de estanqueidad de los empalmes entre placas onduladas de fibrocemento sin amianto. (material) | 1.100 | 2.35 | 2.59 |
| mt13eur100a | Ud | Kit de accesorios de fijación, para placas onduladas de fibrocemento sin amianto. (material) | 1.000 | 36.56 | 36.56 |
| mo051 | h | Operario en fachadas y techos de paneles metálicos. (mano de obra) | 0.185 | 32.15 | 5.95 |
| mo098 | h | Oficial en fachadas y techos de paneles metálicos. (mano de obra) | 0.136 | 21.72 | 2.95 |
| % | % | Herramientas | 2 % | 104.82 | 2.10 |
|  |  | Costes directos |  |  | 106.92 |
