# Punto singular para techo inclinado de tejas de concreto

- Propiedad del archivo: CYPE INGENIEROS, S.A.
- Formato: FIEBDC-3/2002
- Ámbito geográfico: Perú
- Divisa: PEN
- Costes indirectos: 3.00 %
- Gastos generales: 13.00 %
- Beneficio industrial: 6.00 %
- IVA: 18.00 %

## Q Techos

### QU Componentes de techos inclinados y curvas

#### QUH De tejas de concreto

**QUH031** m Punto singular para techo inclinado de tejas de concreto.
Alero para techo inclinado, con tejas de alero, de concreto, perfil árabe, color rojo, 42x33 cm, recibidas con mortero de cemento, confeccionado en obra, dosificación 1:6.
Incluye: Limpieza y preparación de la superficie. Colocación de las tejas con mortero.
Criterio de medición de proyecto: Longitud medida en verdadera magnitud, según documentación gráfica de Proyecto.
Criterio de medición de obra: Se medirá, en verdadera magnitud, la longitud realmente ejecutada según especificaciones de Proyecto.

| Código | Ud | Descripción | Rendimiento | Precio | Importe |
|---|---|---|---|---|---|
| mt13thh015a | Ud | Teja de alero, de concreto, perfil árabe, color rojo, 42x33 cm. (material) | 9.400 | 28.35 | 266.49 |
| mt08aaa010a | m³ | Agua. (material) | 0.006 | 4.66 | 0.03 |
| mt08cem000b | kg | Cemento gris en sacos. (material) | 7.500 | 0.46 | 3.45 |
| mq06hor010 | h | Mezcladora de concreto eléctrica con una capacidad de amasado de 160 l. (maquinaria) | 0.021 | 10.40 | 0.22 |
| mo020 | h | Operario de construcción. (mano de obra) | 0.217 | 31.29 | 6.79 |
| mo113 | h | Peón de construcción. (mano de obra) | 0.328 | 20.92 | 6.86 |
| % | % | Herramientas | 2 % | 283.84 | 5.68 |
|  |  | Costes directos |  |  | 289.52 |
