# Cobertura de bandejas de zinc

- Propiedad del archivo: CYPE INGENIEROS, S.A.
- Formato: FIEBDC-3/2002
- Ámbito geográfico: Perú
- Divisa: PEN
- Costes indirectos: 3.00 %
- Gastos generales: 13.00 %
- Beneficio industrial: 6.00 %
- IVA: 18.00 %

## Q Techos

### QU Componentes de techos inclinados y curvas

#### QUZ De bandejas de zinc

**QUZ010** m² Cobertura de bandejas de zinc.
Cobertura de bandejas de zinc de 0,7 mm de espesor y 580 mm entre ejes, acabado natural, sobre lámina drenante de estructura nodular de polietileno de alta densidad (PEAD/HDPE), con nódulos de 7,5 mm de altura, resistencia a la compresión 150 kN/m² según ISO 604, capacidad de drenaje 5 l/(s·m) y masa nominal 0,5 kg/m², en techo inclinado, con una pendiente del 5% al 7%. Sistema de fijación oculta, con unión longitudinal de las bandejas mediante junta alzada de engatillado doble, de 25 mm de altura y unión transversal en desnivel. Incluso accesorios de fijación de las planchas y cinta flexible de butilo, adhesiva por ambas caras, para el sellado de estanqueidad de los empalmes entre bandejas metálicas.
Criterio de valoración económica: El precio no incluye la superficie soporte ni los puntos singulares y las piezas especiales de la cobertura.
Incluye: Limpieza de la superficie soporte. Colocación de la lámina drenante. Corte, preparación y colocación de las bandejas. Fijación mecánica de las bandejas. Resolución de juntas transversales y longitudinales. Sellado de juntas.
Criterio de medición de proyecto: Superficie medida en verdadera magnitud, según documentación gráfica de Proyecto, deduciendo los huecos de superficie mayor de 1 m².
Criterio de medición de obra: Se medirá, en verdadera magnitud, la superficie realmente ejecutada según especificaciones de Proyecto, deduciendo los huecos de superficie mayor de 1 m².

| Código | Ud | Descripción | Rendimiento | Precio | Importe |
|---|---|---|---|---|---|
| mt13ccz010a | m² | Bandeja de zinc de 0,7 mm de espesor y 580 mm entre ejes, acabado natural, para sistema de junta alzada de 25 mm de altura. (material) | 1.280 | 113.68 | 145.51 |
| mt14gdo010a | m² | Lámina drenante de estructura nodular de polietileno de alta densidad (PEAD/HDPE), con nódulos de 7,5 mm de altura, resistencia a la compresión 150 kN/m² según ISO 604, capacidad de drenaje 5 l/(s·m) y masa nominal 0,5 kg/m². (material) | 1.050 | 9.79 | 10.28 |
| mt13ccz100 | Ud | Kit de accesorios de fijación, para bandejas de zinc, en techos inclinados. (material) | 1.000 | 7.06 | 7.06 |
| mt13dcp020c | m | Cinta flexible de butilo, adhesiva por ambas caras, para el sellado de estanqueidad de los empalmes entre bandejas metálicas. (material) | 1.050 | 7.54 | 7.92 |
| mt13ccz110a | Ud | Kit de accesorios para la resolución de uniones transversales en desnivel de bandejas de zinc, en techos inclinados. (material) | 1.000 | 7.06 | 7.06 |
| op00ciz010 |  | Cizalla. | 1.000 | 0.00 | 0.00 |
| op00roe010 |  | Roedora. | 1.000 | 0.00 | 0.00 |
| mo051 | h | Operario en fachadas y techos de paneles metálicos. (mano de obra) | 0.802 | 32.15 | 25.78 |
| mo098 | h | Oficial en fachadas y techos de paneles metálicos. (mano de obra) | 1.604 | 21.72 | 34.84 |
| % | % | Herramientas | 2 % | 238.45 | 4.77 |
|  |  | Costes directos |  |  | 243.22 |
