# Pintura de poliuretano alifático, sobre suelo de garaje

- Propiedad del archivo: CYPE INGENIEROS, S.A.
- Formato: FIEBDC-3/2002
- Ámbito geográfico: Perú
- Divisa: PEN
- Costes indirectos: 3.00 %
- Gastos generales: 13.00 %
- Beneficio industrial: 6.00 %
- IVA: 18.00 %

## R Revestimientos

### RO Pinturas para uso específico

#### ROO Garajes

**ROO020** m² Pintura de poliuretano alifático, sobre suelo de garaje.
Aplicación manual de dos manos de pintura de poliuretano alifático, incoloro, acabado satinado, textura lisa, (rendimiento: 0,25 l/m² cada mano); previa aplicación de una mano de imprimación incolora de dos componentes, a base de resina epoxi sin disolventes, de baja viscosidad, sobre suelo de garaje de concreto.
Incluye: Limpieza general de la superficie soporte. Preparación de la mezcla. Aplicación de una mano de fondo. Aplicación de dos manos de acabado.
Criterio de medición de proyecto: Superficie medida según documentación gráfica de Proyecto, con el mismo criterio que el soporte base.
Criterio de medición de obra: Se medirá la superficie realmente ejecutada según especificaciones de Proyecto, con el mismo criterio que el soporte base.

| Código | Ud | Descripción | Rendimiento | Precio | Importe |
|---|---|---|---|---|---|
| mt27upx040b | kg | Imprimación incolora de dos componentes, a base de resina epoxi sin disolventes, de baja viscosidad, para aplicar sobre superficie soporte de concreto o de mortero. (material) | 0.400 | 46.16 | 18.46 |
| mt27upx020ga | kg | Barniz de dos componentes para interior, a base de poliuretano alifático y disolvente, incoloro, acabado satinado, textura lisa, para aplicar con rodillo de pelo corto, con resistencia a los rayos UV. (material) | 0.500 | 111.73 | 55.87 |
| op00tal020 |  | Taladro con batidora. | 1.000 | 0.00 | 0.00 |
| mo038 | h | Operario pintor. (mano de obra) | 0.148 | 31.29 | 4.63 |
| mo076 | h | Oficial pintor. (mano de obra) | 0.148 | 21.72 | 3.21 |
| % | % | Herramientas | 2 % | 82.17 | 1.64 |
|  |  | Costes directos |  |  | 83.81 |
