# Contrazócalo de acero inoxidable

- Propiedad del archivo: CYPE INGENIEROS, S.A.
- Formato: FIEBDC-3/2002
- Ámbito geográfico: Perú
- Divisa: PEN
- Costes indirectos: 3.00 %
- Gastos generales: 13.00 %
- Beneficio industrial: 6.00 %
- IVA: 18.00 %

## R Revestimientos

### RS Pisos

#### RSD Complementos para pisos

**RSD010** m Contrazócalo de acero inoxidable.
Contrazócalo de acero inoxidable AISI 304, acabado cepillado, de 80 mm de altura. COLOCACIÓN: con adhesivo.
Incluye: Limpieza y preparación de la superficie soporte. Replanteo. Corte del contrazócalo. Colocación y fijación del contrazócalo. Resolución de esquinas y encuentros. Limpieza final.
Criterio de medición de proyecto: Longitud medida según documentación gráfica de Proyecto, sin incluir huecos de puertas. No se ha incrementado el metrado por roturas y recortes, ya que en la descomposición se ha considerado un 5% más de piezas.
Criterio de medición de obra: Se medirá la longitud realmente ejecutada según especificaciones de Proyecto.

| Código | Ud | Descripción | Rendimiento | Precio | Importe |
|---|---|---|---|---|---|
| mt47adc110a | kg | Adhesivo especial de poliuretano bicomponente. (material) | 0.080 | 16.98 | 1.36 |
| mt18rpp020b | m | Contrazócalo de acero inoxidable AISI 304, acabado cepillado, de 80 mm de altura, incluso piezas para uniones, resolución de ángulos y terminaciones. (material) | 1.050 | 117.83 | 123.72 |
| mo023 | h | Operario colocador de pisos. (mano de obra) | 0.148 | 32.86 | 4.86 |
| % | % | Herramientas | 2 % | 129.94 | 2.60 |
|  |  | Costes directos |  |  | 132.54 |
