# Felpudo textil

- Propiedad del archivo: CYPE INGENIEROS, S.A.
- Formato: FIEBDC-3/2002
- Ámbito geográfico: Perú
- Divisa: PEN
- Costes indirectos: 3.00 %
- Gastos generales: 13.00 %
- Beneficio industrial: 6.00 %
- IVA: 18.00 %

## R Revestimientos

### RS Pisos

#### RSF Alfombras y felpudos

**RSF013** m² Felpudo textil.
Felpudo de rizos de vinilo entrelazados, color marrón, espesor total 14 mm, uso interior y exterior, enrollable, instalado en cajeado de piso formado por foso de 14 mm de profundidad (no incluido en este precio). Incluso preparación de la superficie soporte.
Incluye: Preparación de la superficie soporte. Colocación del felpudo.
Criterio de medición de proyecto: Superficie medida según documentación gráfica de Proyecto.
Criterio de medición de obra: Se medirá la superficie realmente ejecutada según especificaciones de Proyecto.

| Código | Ud | Descripción | Rendimiento | Precio | Importe |
|---|---|---|---|---|---|
| mt18fet010c | m² | Felpudo de rizos de vinilo entrelazados, color marrón, espesor total 14 mm, uso interior y exterior, enrollable, para instalar en cajeado de piso formado por foso de 14 mm de profundidad. (material) | 1.000 | 135.75 | 135.75 |
| mo027 | h | Operario en moquetas y revestimientos textiles. (mano de obra) | 0.037 | 31.48 | 1.16 |
| mo065 | h | Oficial en moquetas y revestimientos textiles. (mano de obra) | 0.037 | 21.86 | 0.81 |
| % | % | Herramientas | 2 % | 137.72 | 2.75 |
|  |  | Costes directos |  |  | 140.47 |
