# Lavatorio sobre tablero, de arcilla refractaria

- Propiedad del archivo: CYPE INGENIEROS, S.A.
- Formato: FIEBDC-3/2002
- Ámbito geográfico: Perú
- Divisa: PEN
- Costes indirectos: 3.00 %
- Gastos generales: 13.00 %
- Beneficio industrial: 6.00 %
- IVA: 18.00 %

## S Señalización y amoblamiento

### SA Aparatos sanitarios

#### SAL Lavatorios

**SAL003** Ud Lavatorio sobre tablero, de arcilla refractaria.
Lavatorio elíptico sobre tablero, de arcilla refractaria, acabado termoesmaltado, color blanco, de 600x450x158 mm, con un orificio para la grifería y rebosadero, con, con sifón botella compacto para el ahorro de espacio en muebles de baño, de polipropileno color blanco. Incluso juego de fijación y silicona para sellado de juntas.
Criterio de valoración económica: El precio no incluye el tablero ni la grifería.
Incluye: Replanteo. Colocación y fijación del aparato. Montaje del desagüe. Conexión a la red de evacuación. Comprobación de su correcto funcionamiento. Sellado de juntas.
Criterio de medición de proyecto: Número de unidades previstas, según documentación gráfica de Proyecto.
Criterio de medición de obra: Se medirá el número de unidades realmente colocadas según especificaciones de Proyecto.

| Código | Ud | Descripción | Rendimiento | Precio | Importe |
|---|---|---|---|---|---|
| mt30svg015bc | Ud | Lavatorio elíptico sobre tablero, de arcilla refractaria, acabado termoesmaltado, color blanco, de 600x450x158 mm, con un orificio para la grifería y rebosadero, con elementos de fijación y plantilla de montaje. (material) | 1.000 | 1107.19 | 1107.19 |
| mt30asg060a | Ud | Sifón botella compacto para el ahorro de espacio en muebles de baño, de polipropileno color blanco, con salida de 32 mm de diámetro exterior, para lavatorio, con juntas y codo con tuerca de unión. (material) | 1.000 | 247.85 | 247.85 |
| mt30www005 | Ud | Cartucho de 300 ml de silicona ácida monocomponente, fungicida, para sellado de juntas en ambientes húmedos. (material) | 0.012 | 38.10 | 0.46 |
| mo008 | h | Operario plomero. (mano de obra) | 1.357 | 32.15 | 43.63 |
| % | % | Herramientas | 2 % | 1399.13 | 27.98 |
|  |  | Costes directos |  |  | 1427.11 |
