# Lavatorio de empotrar en tablero, de porcelana sanitaria

- Propiedad del archivo: CYPE INGENIEROS, S.A.
- Formato: FIEBDC-3/2002
- Ámbito geográfico: Perú
- Divisa: PEN
- Costes indirectos: 3.00 %
- Gastos generales: 13.00 %
- Beneficio industrial: 6.00 %
- IVA: 18.00 %

## S Señalización y amoblamiento

### SA Aparatos sanitarios

#### SAL Lavatorios

**SAL025** Ud Lavatorio de empotrar en tablero, de porcelana sanitaria.
Lavatorio ovalado de empotrar en tablero, de porcelana sanitaria, acabado termoesmaltado, color blanco, de 500x450x178 mm, con un orificio para la grifería. Incluso juego de fijación y silicona para sellado de juntas.
Criterio de valoración económica: El precio no incluye el tablero ni la grifería.
Incluye: Replanteo. Colocación y fijación del aparato. Montaje del desagüe. Conexión a la red de evacuación. Comprobación de su correcto funcionamiento. Sellado de juntas.
Criterio de medición de proyecto: Número de unidades previstas, según documentación gráfica de Proyecto.
Criterio de medición de obra: Se medirá el número de unidades realmente colocadas según especificaciones de Proyecto.

| Código | Ud | Descripción | Rendimiento | Precio | Importe |
|---|---|---|---|---|---|
| mt30svg023ab | Ud | Lavatorio ovalado de empotrar en tablero, de porcelana sanitaria, acabado termoesmaltado, color blanco, de 500x450x178 mm, con un orificio para la grifería, con elementos de fijación y plantilla de montaje. (material) | 1.000 | 511.95 | 511.95 |
| mt30asg030a | Ud | Válvula de desagüe de latón cromado, de 50 mm de longitud. (material) | 1.000 | 344.92 | 344.92 |
| mt30asg070aa | Ud | Sifón botella de ABS, acabado brillante imitación cromo, con salida de 32 mm de diámetro exterior, para lavatorio, con embellecedor. (material) | 1.000 | 239.96 | 239.96 |
| mt30www005 | Ud | Cartucho de 300 ml de silicona ácida monocomponente, fungicida, para sellado de juntas en ambientes húmedos. (material) | 0.012 | 38.10 | 0.46 |
| mo008 | h | Operario plomero. (mano de obra) | 1.850 | 32.15 | 59.48 |
| % | % | Herramientas | 2 % | 1156.77 | 23.14 |
|  |  | Costes directos |  |  | 1179.91 |
