# Lavatorio mural, de arcilla refractaria

- Propiedad del archivo: CYPE INGENIEROS, S.A.
- Formato: FIEBDC-3/2002
- Ámbito geográfico: Perú
- Divisa: PEN
- Costes indirectos: 3.00 %
- Gastos generales: 13.00 %
- Beneficio industrial: 6.00 %
- IVA: 18.00 %

## S Señalización y amoblamiento

### SA Aparatos sanitarios

#### SAL Lavatorios

**SAL033** Ud Lavatorio mural, de arcilla refractaria.
Lavatorio de dos senos, mural, de arcilla refractaria, acabado termoesmaltado, color blanco, de 1200x482x168 mm, con un orificio para la grifería y rebosadero, en cada seno, con válvula de desagüe de latón cromado, en cada seno y elementos de fijación, y desagüe con sifón botella de ABS, acabado brillante imitación cromo, en cada seno. Incluso silicona para sellado de juntas.
Criterio de valoración económica: El precio no incluye la grifería.
Incluye: Replanteo. Colocación y fijación del aparato. Montaje del desagüe. Conexión a la red de evacuación. Comprobación de su correcto funcionamiento. Sellado de juntas.
Criterio de medición de proyecto: Número de unidades previstas, según documentación gráfica de Proyecto.
Criterio de medición de obra: Se medirá el número de unidades realmente colocadas según especificaciones de Proyecto.

| Código | Ud | Descripción | Rendimiento | Precio | Importe |
|---|---|---|---|---|---|
| mt30sng040a | Ud | Lavatorio de dos senos, mural, de arcilla refractaria, acabado termoesmaltado, color blanco, de 1200x482x168 mm, con un orificio para la grifería y rebosadero, en cada seno, con elementos de fijación. (material) | 1.000 | 4019.77 | 4019.77 |
| mt30asg010a | Ud | Válvula de desagüe de latón cromado, de 60 mm de longitud, con tapón de desagüe integrado exterior con botón de accionamiento. (material) | 2.000 | 282.83 | 565.66 |
| mt30asg070cb | Ud | Sifón botella de ABS, acabado brillante imitación cromo, con salida de 40 mm de diámetro exterior, para lavatorio, con embellecedor. (material) | 2.000 | 239.96 | 479.92 |
| mt30www005 | Ud | Cartucho de 300 ml de silicona ácida monocomponente, fungicida, para sellado de juntas en ambientes húmedos. (material) | 0.012 | 38.10 | 0.46 |
| op00tal010 |  | Taladro. | 1.000 | 0.00 | 0.00 |
| op00mar010 |  | Martillo. | 1.000 | 0.00 | 0.00 |
| op00ato010 |  | Atornillador. | 1.000 | 0.00 | 0.00 |
| mo008 | h | Operario plomero. (mano de obra) | 2.344 | 32.15 | 75.36 |
| % | % | Herramientas | 2 % | 5141.17 | 102.82 |
|  |  | Costes directos |  |  | 5243.99 |
