# Lavatorio con pedestal, de porcelana sanitaria

- Propiedad del archivo: CYPE INGENIEROS, S.A.
- Formato: FIEBDC-3/2002
- Ámbito geográfico: Perú
- Divisa: PEN
- Costes indirectos: 3.00 %
- Gastos generales: 13.00 %
- Beneficio industrial: 6.00 %
- IVA: 18.00 %

## S Señalización y amoblamiento

### SA Aparatos sanitarios

#### SAL Lavatorios

**SAL045** Ud Lavatorio con pedestal, de porcelana sanitaria.
Lavatorio de porcelana sanitaria, con pedestal, gama media, color, de 650x470 mm, y desagüe, color blanco. Incluso juego de fijación y silicona para sellado de juntas.
Criterio de valoración económica: El precio no incluye la grifería.
Incluye: Replanteo. Colocación y fijación del aparato. Montaje del desagüe. Conexión a la red de evacuación. Comprobación de su correcto funcionamiento. Sellado de juntas.
Criterio de medición de proyecto: Número de unidades previstas, según documentación gráfica de Proyecto.
Criterio de medición de obra: Se medirá el número de unidades realmente colocadas según especificaciones de Proyecto.

| Código | Ud | Descripción | Rendimiento | Precio | Importe |
|---|---|---|---|---|---|
| mt30lps010ed | Ud | Lavatorio de porcelana sanitaria, con pedestal, gama media, color, de 650x470 mm, con juego de fijación. (material) | 1.000 | 1568.99 | 1568.99 |
| mt36www005b | Ud | Acoplamiento a pared acodado con plafón, de PVC, serie B, color blanco, para evacuación de aguas residuales (a baja y alta temperatura) en el interior de los edificios, enlace mixto de 1 1/4"x40 mm de diámetro, con válvula de desagüe. (material) | 1.000 | 40.36 | 40.36 |
| mt30www005 | Ud | Cartucho de 300 ml de silicona ácida monocomponente, fungicida, para sellado de juntas en ambientes húmedos. (material) | 0.012 | 38.10 | 0.46 |
| op00ato010 |  | Atornillador. | 1.000 | 0.00 | 0.00 |
| op00mar010 |  | Martillo. | 1.000 | 0.00 | 0.00 |
| op00tal010 |  | Taladro. | 1.000 | 0.00 | 0.00 |
| mo008 | h | Operario plomero. (mano de obra) | 1.357 | 32.15 | 43.63 |
| % | % | Herramientas | 2 % | 1653.44 | 33.07 |
|  |  | Costes directos |  |  | 1686.51 |
