# Protector completo para radiador, de espuma de poliuretano de alta densidad reforzada con tablero de madera

- Propiedad del archivo: CYPE INGENIEROS, S.A.
- Formato: FIEBDC-3/2002
- Ámbito geográfico: Perú
- Divisa: PEN
- Costes indirectos: 3.00 %
- Gastos generales: 13.00 %
- Beneficio industrial: 6.00 %
- IVA: 18.00 %

## S Señalización y amoblamiento

### SD Protecciones

#### SDA Protectores para radiadores

**SDA030** Ud Protector completo para radiador, de espuma de poliuretano de alta densidad reforzada con tablero de madera.
Protector completo para radiador, de espuma de poliuretano de alta densidad reforzada con un tablero de madera, de entre 2500 y 3000 mm de longitud y 50 mm de espesor, con recubrimiento de PVC, color a elegir. Colocación en obra: atornillado a la superficie soporte con perfiles de aluminio.
Incluye: Replanteo. Montaje y fijación.
Criterio de medición de proyecto: Número de unidades previstas, según documentación gráfica de Proyecto.
Criterio de medición de obra: Se medirá el número de unidades realmente colocadas según especificaciones de Proyecto.

| Código | Ud | Descripción | Rendimiento | Precio | Importe |
|---|---|---|---|---|---|
| mt53pdi150e | Ud | Protector completo para radiador, de espuma de poliuretano de alta densidad reforzada con un tablero de madera, de entre 2500 y 3000 mm de longitud y 50 mm de espesor, con recubrimiento de PVC, color a elegir y perfiles de aluminio para atornillar a la superficie soporte, Euroclase B-s1, d0 de reacción al fuego. (material) | 1.000 | 1426.81 | 1426.81 |
| mt26aaa240da | Ud | Tarugo de nylon con tornillo de cabeza avellanada, de acero inoxidable AISI 304, de 6 mm de diámetro y 35 mm de longitud. (material) | 4.000 | 0.81 | 3.24 |
| op00ato010 |  | Atornillador. | 1.000 | 0.00 | 0.00 |
| mo080 | h | Oficial de montaje. (mano de obra) | 0.370 | 21.72 | 8.04 |
| % | % | Herramientas | 2 % | 1438.09 | 28.76 |
|  |  | Costes directos |  |  | 1466.85 |
