# Cinta autoadhesiva, antideslizante. Colocación en el peldaño

- Propiedad del archivo: CYPE INGENIEROS, S.A.
- Formato: FIEBDC-3/2002
- Ámbito geográfico: Perú
- Divisa: PEN
- Costes indirectos: 3.00 %
- Gastos generales: 13.00 %
- Beneficio industrial: 6.00 %
- IVA: 18.00 %

## S Señalización y amoblamiento

### SD Protecciones

#### SDE Protectores para escaleras

**SDE020** m Cinta autoadhesiva, antideslizante. Colocación en el peldaño.
Cinta autoadhesiva, antideslizante, de 25 mm de anchura, color negro. Colocación en el peldaño.
Incluye: Preparación y limpieza de la superficie soporte. Replanteo. Colocación del elemento.
Criterio de medición de proyecto: Longitud medida según documentación gráfica de Proyecto.
Criterio de medición de obra: Se medirá la longitud realmente ejecutada según especificaciones de Proyecto.

| Código | Ud | Descripción | Rendimiento | Precio | Importe |
|---|---|---|---|---|---|
| mt53pdi200a | m | Cinta autoadhesiva, antideslizante, de 25 mm de anchura, color negro, para colocar en el peldaño, para uso interior y exterior. (material) | 1.000 | 7.03 | 7.03 |
| mo080 | h | Oficial de montaje. (mano de obra) | 0.025 | 21.86 | 0.55 |
| % | % | Herramientas | 2 % | 7.58 | 0.15 |
|  |  | Costes directos |  |  | 7.73 |
