# Flexo de ducha

- Propiedad del archivo: CYPE INGENIEROS, S.A.
- Formato: FIEBDC-3/2002
- Ámbito geográfico: Perú
- Divisa: PEN
- Costes indirectos: 3.00 %
- Gastos generales: 13.00 %
- Beneficio industrial: 6.00 %
- IVA: 18.00 %

## S Señalización y amoblamiento

### SG Griferías

#### SGD Para duchas

**SGD084** Ud Flexo de ducha.
Flexo de ducha liso, de 1,75 m de longitud, acabado cromado, con racor de conexión con rosca cilíndrica GAS hembra de 1/2", en ambos extremos, presión máxima 5 bar, temperatura máxima 70°C. Incluso juntas elásticas.
Incluye: Conexionado y comprobación de su correcto funcionamiento.
Criterio de medición de proyecto: Número de unidades previstas, según documentación gráfica de Proyecto.
Criterio de medición de obra: Se medirá el número de unidades realmente colocadas según especificaciones de Proyecto.

| Código | Ud | Descripción | Rendimiento | Precio | Importe |
|---|---|---|---|---|---|
| mt31gro137a | Ud | Flexo de ducha liso, de 1,75 m de longitud, acabado cromado, con racor de conexión con rosca cilíndrica GAS hembra de 1/2", en ambos extremos, presión máxima 5 bar, temperatura máxima 70°C, incluso juntas elásticas. (material) | 1.000 | 164.84 | 164.84 |
| mo008 | h | Operario plomero. (mano de obra) | 0.074 | 32.35 | 2.39 |
| % | % | Herramientas | 2 % | 167.23 | 3.34 |
|  |  | Costes directos |  |  | 170.57 |
