# Mueble base para lavatorio

- Propiedad del archivo: CYPE INGENIEROS, S.A.
- Formato: FIEBDC-3/2002
- Ámbito geográfico: Perú
- Divisa: PEN
- Costes indirectos: 3.00 %
- Gastos generales: 13.00 %
- Beneficio industrial: 6.00 %
- IVA: 18.00 %

## S Señalización y amoblamiento

### SM Baños

#### SMN Muebles

**SMN010** Ud Mueble base para lavatorio.
Mueble de baño (módulo base), para lavatorio de empotrar en tablero, de tablero MDF hidrófugo de 22 mm y acabados polilaminados, de 750 mm de anchura. Incluso patas de apoyo del mueble. Totalmente montado.
Incluye: Replanteo del emplazamiento. Montaje del mueble.
Criterio de medición de proyecto: Número de unidades previstas, según documentación gráfica de Proyecto.
Criterio de medición de obra: Se medirá el número de unidades realmente colocadas según especificaciones de Proyecto.

| Código | Ud | Descripción | Rendimiento | Precio | Importe |
|---|---|---|---|---|---|
| mt31mes010fd | Ud | Mueble de baño (módulo base), para lavatorio de empotrar en tablero, de tablero MDF hidrófugo de 22 mm y acabados polilaminados, de 750 mm de anchura. (material) | 1.000 | 2083.37 | 2083.37 |
| mt31abn500 | Ud | Conjunto de 2 patas para mueble base de lavatorio. (material) | 2.000 | 371.23 | 742.46 |
| op00ato010 |  | Atornillador. | 1.000 | 0.00 | 0.00 |
| mo011 | h | Operario de montaje. (mano de obra) | 0.456 | 32.15 | 14.66 |
| mo080 | h | Oficial de montaje. (mano de obra) | 0.456 | 21.72 | 9.90 |
| % | % | Herramientas | 2 % | 2850.39 | 57.01 |
|  |  | Costes directos |  |  | 2907.40 |
