# Caja fuerte

- Propiedad del archivo: CYPE INGENIEROS, S.A.
- Formato: FIEBDC-3/2002
- Ámbito geográfico: Perú
- Divisa: PEN
- Costes indirectos: 3.00 %
- Gastos generales: 13.00 %
- Beneficio industrial: 6.00 %
- IVA: 18.00 %

## S Señalización y amoblamiento

### SS Seguridad

#### SSC Cajas fuertes

**SSC010** Ud Caja fuerte.
Suministro e instalación empotrada de caja fuerte doméstica, con cerradura con llave de gorjas y 6 orificios de fijación de 12 mm de diámetro, color azul, de 560x400x200 mm de dimensiones exteriores, 450x360x145 mm de dimensiones interiores, 8,0 mm de espesor de la puerta y 4,0 mm de espesor de las paredes. Incluso varillas corrugadas de 6 mm de diámetro de acero Grado 75 (fy=5250 kg/cm²) y malla electrosoldada Q-335 cocada 150x150 mm de acero trefilado corrugado ASTM A 82-94 para el anclaje de la caja fuerte al paramento, mortero de cemento para el relleno del hueco alrededor de la caja fuerte, imprimación transparente a base de poliuretano, para selladores acrílicos sobre superficies porosas y silicona neutra oxímica para el sellado de juntas.
Criterio de valoración económica: El precio incluye las ayudas de albañilería, pero no incluye la apertura del hueco.
Incluye: Preparación del hueco. Preparación de la caja fuerte. Anclaje de la caja fuerte al paramento. Relleno con mortero del hueco alrededor de la caja fuerte. Ejecución de remates. Sellado de juntas.
Criterio de medición de proyecto: Número de unidades previstas, según documentación gráfica de Proyecto.
Criterio de medición de obra: Se medirá el número de unidades realmente colocadas según especificaciones de Proyecto.

| Código | Ud | Descripción | Rendimiento | Precio | Importe |
|---|---|---|---|---|---|
| mt41btv605zkw | Ud | Caja fuerte doméstica para empotrar, con cerradura con llave de gorjas y 6 orificios de fijación de 12 mm de diámetro, color azul, de 560x400x200 mm de dimensiones exteriores, 450x360x145 mm de dimensiones interiores, 8 mm de espesor de la puerta y 4 mm de espesor de las paredes, con iluminación interior con led. (material) | 1.000 | 1340.26 | 1340.26 |
| mt07aco060h | kg | Acero en varillas corrugadas, Grado 75 (fy=5250 kg/cm²), de varios diámetros, según NTP 339.186 y ASTM A 706. (material) | 10.000 | 4.07 | 40.70 |
| mt07ame090ljc | m² | Malla electrosoldada Q-335 cocada 150x150 mm, con alambres longitudinales de 8 mm de diámetro y alambres transversales de 8,0 mm de diámetro, de acero trefilado corrugado ASTM A 82-94, según ASTM A 185. (material) | 10.000 | 24.24 | 242.40 |
| mt09mif010ka | t | Mortero seco para albañilería, de cemento, color gris, con aditivo hidrófugo, categoría M-10 (resistencia a compresión 10 N/mm²), suministrado en sacos. (material) | 0.050 | 199.61 | 9.98 |
| mt22www070a | l | Imprimación transparente a base de poliuretano, para selladores acrílicos sobre superficies porosas. (material) | 0.002 | 78.37 | 0.16 |
| mt22www050a | Ud | Cartucho de 300 ml de silicona neutra oxímica, de elasticidad permanente y curado rápido, color blanco, rango de temperatura de trabajo de -60 a 150°C, con resistencia a los rayos UV, dureza Shore A aproximada de 22, según ISO 868 y elongación a rotura >= 800%, según ISO 8339. (material) | 0.002 | 15.97 | 0.03 |
| mo011 | h | Operario de montaje. (mano de obra) | 1.752 | 32.15 | 56.33 |
| mo080 | h | Oficial de montaje. (mano de obra) | 1.752 | 21.72 | 38.05 |
| mo020 | h | Operario de construcción. (mano de obra) | 4.219 | 31.29 | 132.01 |
| mo077 | h | Oficial de construcción. (mano de obra) | 4.219 | 21.72 | 91.64 |
| % | % | Herramientas | 2 % | 1951.56 | 39.03 |
|  |  | Costes directos |  |  | 1990.59 |
