# Loseta táctil antideslizante de poliuretano termoplástico (TPU)

- Propiedad del archivo: CYPE INGENIEROS, S.A.
- Formato: FIEBDC-3/2002
- Ámbito geográfico: Perú
- Divisa: PEN
- Costes indirectos: 3.00 %
- Gastos generales: 13.00 %
- Beneficio industrial: 6.00 %
- IVA: 18.00 %

## S Señalización y amoblamiento

### ST Sistemas para pavimentos táctiles

#### STL Losetas

**STL010** m² Loseta táctil antideslizante de poliuretano termoplástico (TPU).
Loseta táctil antideslizante de poliuretano termoplástico (TPU), de 458x420x1,7 mm, con botones de 25 mm de diámetro y 5 mm de altura, de color gris, Euroclase Cfl-s1 de reacción al fuego, de adherencia R-10, según DIN-EN 16165, fijada con adhesivo de contacto, sobre capa fina de pasta niveladora aplicada sobre el pavimento.
Incluye: Limpieza del pavimento. Aplicación de la capa niveladora. Fijación de la loseta táctil.
Criterio de medición de proyecto: Superficie medida según documentación gráfica de Proyecto.
Criterio de medición de obra: Se medirá la superficie realmente ejecutada según especificaciones de Proyecto.

| Código | Ud | Descripción | Rendimiento | Precio | Importe |
|---|---|---|---|---|---|
| mt09mcp200a | kg | Pasta niveladora de suelos, con resistencia a compresión de 20 N/mm², resistencia a flexión de 6 N/mm², compuesta por cementos especiales, agregados seleccionados y aditivos, para espesores de 2 a 5 mm, usada en nivelación de pisos. (material) | 2.000 | 2.25 | 4.50 |
| mt18dww010b | kg | Adhesivo de contacto a base de resina acrílica en dispersión acuosa, para losetas táctiles antideslizantes. (material) | 0.350 | 22.80 | 7.98 |
| mt47pta040b | m² | Loseta táctil antideslizante de poliuretano termoplástico (TPU), de 458x420x1,7 mm, con botones de 25 mm de diámetro y 5 mm de altura, de color gris, Euroclase Cfl-s1 de reacción al fuego, de adherencia R-10, según DIN-EN 16165, para fijar con adhesivo sobre el pavimento. (material) | 1.050 | 102.58 | 107.71 |
| mo011 | h | Operario de montaje. (mano de obra) | 0.222 | 32.15 | 7.14 |
| mo080 | h | Oficial de montaje. (mano de obra) | 0.222 | 21.72 | 4.82 |
| % | % | Herramientas | 2 % | 132.15 | 2.64 |
|  |  | Costes directos |  |  | 134.79 |
