# Siembra de árbol

- Propiedad del archivo: CYPE INGENIEROS, S.A.
- Formato: FIEBDC-3/2002
- Ámbito geográfico: Perú
- Divisa: PEN
- Costes indirectos: 3.00 %
- Gastos generales: 13.00 %
- Beneficio industrial: 6.00 %
- IVA: 18.00 %

## U Urbanización interior del terreno

### UJ Jardinería

#### UJP Suministro y siembra de plantas

**UJP010** Ud Siembra de árbol.
Siembra de Melia (Melia azedarach) de 14 a 16 cm de perímetro de tronco a 1 m del suelo, en hoyo de 60x60x60 cm realizado con medios mecánicos; suministro en contenedor. Incluso tierra vegetal cribada y substratos vegetales fertilizados.
Incluye: Laboreo y preparación del terreno con medios mecánicos. Abonado del terreno. Siembra. Colocación de tutor. Primer riego.
Criterio de medición de proyecto: Número de unidades previstas, según documentación gráfica de Proyecto.
Criterio de medición de obra: Se medirá el número de unidades realmente ejecutadas según especificaciones de Proyecto.

| Código | Ud | Descripción | Rendimiento | Precio | Importe |
|---|---|---|---|---|---|
| mt48eac010j | Ud | Melia (Melia azedarach) de 14 a 16 cm de perímetro de tronco a 1 m del suelo; suministro en contenedor de 30 litros, D=36 cm. (material) | 1.000 | 158.73 | 158.73 |
| mt48tie030a | m³ | Tierra vegetal cribada, suministrada a granel. (material) | 0.100 | 73.77 | 7.38 |
| mt48tie020 | kg | Abono mineral complejo NPK 15-15-15. (material) | 0.010 | 2.57 | 0.03 |
| mt08aaa010a | m³ | Agua. (material) | 0.040 | 4.66 | 0.19 |
| mq01exn020a | h | Retroexcavadora hidráulica sobre neumáticos, de 105 kW. (maquinaria) | 0.050 | 156.46 | 7.82 |
| mq04dua020b | h | Dumper de descarga frontal de 2 t de carga útil. (maquinaria) | 0.050 | 31.29 | 1.56 |
| mo040 | h | Operario jardinero. (mano de obra) | 0.185 | 31.29 | 5.79 |
| mo115 | h | Peón jardinero. (mano de obra) | 0.370 | 20.92 | 7.74 |
| % | % | Herramientas | 2 % | 189.24 | 3.78 |
|  |  | Costes directos |  |  | 193.02 |
