# Preinstalación de medidor de riego

- Propiedad del archivo: CYPE INGENIEROS, S.A.
- Formato: FIEBDC-3/2002
- Ámbito geográfico: Perú
- Divisa: PEN
- Costes indirectos: 3.00 %
- Gastos generales: 13.00 %
- Beneficio industrial: 6.00 %
- IVA: 18.00 %

## U Urbanización interior del terreno

### UR Riego

#### URC Medidores

**URC010** Ud Preinstalación de medidor de riego.
Preinstalación de medidor de riego de 3" DN 80 mm, colocado en gabinete prefabricado, conectado al ramal de acometida y al ramal de abastecimiento y distribución, formada por dos llaves de corte de compuerta de latón fundido; grifo de purga y válvula de retención. Incluso cerradura especial de cuadradillo y demás material auxiliar.
Criterio de valoración económica: El precio no incluye el medidor.
Incluye: Replanteo. Colocación y fijación de accesorios y piezas especiales. Conexionado y comprobación de su correcto funcionamiento.
Criterio de medición de proyecto: Número de unidades previstas, según documentación gráfica de Proyecto.
Criterio de medición de obra: Se medirá el número de unidades realmente ejecutadas según especificaciones de Proyecto.

| Código | Ud | Descripción | Rendimiento | Precio | Importe |
|---|---|---|---|---|---|
| mt37svc010u | Ud | Válvula de compuerta de latón fundido, para roscar, de 3". (material) | 2.000 | 294.58 | 589.16 |
| mt37sgl010c | Ud | Grifo de purga de 25 mm. (material) | 1.000 | 24.47 | 24.47 |
| mt37svr010h | Ud | Válvula de retención de latón para roscar de 3". (material) | 1.000 | 283.38 | 283.38 |
| mt37cir010d | Ud | Gabinete de fibra de vidrio de 100x70x40 cm para alojar medidor individual de agua de 80 a 100 mm, provisto de cerradura especial de cuadradillo. (material) | 1.000 | 874.84 | 874.84 |
| mt37www010 | Ud | Material auxiliar para instalaciones sanitarias. (material) | 1.000 | 5.16 | 5.16 |
| mo008 | h | Operario plomero. (mano de obra) | 1.974 | 32.15 | 63.46 |
| mo107 | h | Oficial plomero. (mano de obra) | 0.987 | 21.68 | 21.40 |
| % | % | Herramientas | 4 % | 1861.87 | 74.47 |
|  |  | Costes directos |  |  | 1936.34 |
