# Ensayo físico-químico de probetas de concreto endurecido

- Propiedad del archivo: CYPE INGENIEROS, S.A.
- Formato: FIEBDC-3/2002
- Ámbito geográfico: Perú
- Divisa: PEN
- Costes indirectos: 3.00 %
- Gastos generales: 13.00 %
- Beneficio industrial: 6.00 %
- IVA: 18.00 %

## X Control de calidad y ensayos

### XE Estructuras de concreto

#### XEI Ensayos informativos

**XEI080** Ud Ensayo físico-químico de probetas de concreto endurecido.
Ensayo físico-químico a realizar en laboratorio acreditado en el área técnica correspondiente, sobre probetas de concreto endurecido, tomadas en obra, para la determinación de las siguientes características: porosidad, densidad real y densidad aparente; presencia de cemento aluminoso; profundidad de carbonatación; desgaste por rozamiento sobre dos probetas cilíndricas. Incluso desplazamiento a obra.
Incluye: Desplazamiento a obra. Toma de muestras. Realización de ensayos.
Criterio de medición de proyecto: Ensayo a realizar, según documentación del Plan de control de calidad.

| Código | Ud | Descripción | Rendimiento | Precio | Importe |
|---|---|---|---|---|---|
| mt49des010 | Ud | Repercusión de desplazamiento a obra para la toma de muestras. (material) | 1.000 | 2.36 | 2.36 |
| mt49hoe020 | Ud | Toma en obra de muestras de concreto endurecido, cuyo peso no exceda de 50 kg. (material) | 1.000 | 102.45 | 102.45 |
| mt49hoe040 | Ud | Ensayo para determinar la porosidad y densidad real y aparente de una muestra de concreto endurecido. (material) | 1.000 | 220.45 | 220.45 |
| mt49hoe050 | Ud | Ensayo cualitativo para determinar la presencia de cemento aluminoso en una muestra de concreto endurecido. (material) | 1.000 | 393.04 | 393.04 |
| mt49hoe060 | Ud | Ensayo para determinar la profundidad de carbonatación de una muestra de concreto endurecido. (material) | 1.000 | 99.47 | 99.47 |
| mt49hoe100 | Ud | Ensayo para determinar el desgaste por rozamiento sobre dos probetas cilíndricas de concreto endurecido. (material) | 1.000 | 819.00 | 819.00 |
| % | % | Herramientas | 2 % | 1636.77 | 32.74 |
|  |  | Costes directos |  |  | 1669.51 |
